# HfK Abenteuerland Markt Indersdorf
Angebotsaufforderung (GAEB DA XML 3.3, DA83)
Projekt: GAEB 90
Währung: EUR
Eröffnung: 23.07.2026 10:00:00
Ende der Zuschlagsfrist: 21.09.2026
Erstellt mit: GAEB Toolbox V3.3 G90 R20220512/ GXML Toolbox V3.3 R20220512, GAEB 90 Import, 16.06.2026

## Projektvortexte
1. Maßnahmenübersicht

Um den steigenden Bedarf an Ganztagesbetreuungsplätzen in der Gemeinde
Markt Indersdorf zu decken, wird ein Neubau für das bestehende Haus für
Kinder Abenteuerland mit Hort und Kindergarten geplant. Am Ortsrand und
eingebettet ins tertiäre Hügelland nördlich von Dachau entsteht in
unmittelbarer Nachbarschaft zur Grund- & Mittelschule ein großer
gemeinsamer Neubau für insgesamt 252 Kinder in fünfzehn Gruppen.

Baugrundstück:
Flurstück 295 Gemarkung Markt Indersdorf
Wittelsbacherring 13, 85229 Markt Indersdorf

Auf dem Grundstück befindet sich derzeit das Haus für Kinder
Abenteuerland, bestehend aus drei Gebäudeteilen unterschiedlichen
Baujahrs. Der Neubau erfolgt im laufenden Betrieb der bestehenden
Einrichtung und ersetzt nach Inbetriebnahme den bestehenden Kindergarten
im direkt angrenzenden historischen Gebäude einer ehemaligen
Obstlagerstätte, das anschließend abgebrochen wird, sowie den Hort, in
dessen Räumen künftig die Mittagsbetreuung der Grundschule Platz finden
wird.

Als Bauplatz steht auf dem Grundstück eine Parkplatzfläche zur
Verfügung, welche an den Spielplatz der Bestandseinrichtung sowie einen
Schulbus-Bahnhof angrenzt. Prägend für den Entwurf ist die stark
abfallende Topografie, welche zwischen der Grenze zum Schulhof und der
süd-östlich anschließenden Kellerstraße bis zu 7 m Höhenunterschied
aufweist.

<Grafik>

2. Projektbeschreibung

Baumassen und Nutzungsverteilung

Die allgemeine Zuwegung zum Haus für Kinder erfolgt an der westlichen
Seite über einen neu geschaffenen Vorplatz mit direkter Anbindung zum
nochmals etwa vier Meter höher liegenden Pausenhof der benachbarten
Schule. Der Baukörper bildet im Grundriss einen Versatz aus, durch den
die beiden Nutzungsbereiche Hort & Kindergarten ablesbar sind.

Die unterste Ebene wird teilweise in den Hang eingeschoben.  Auf diesem
Geschoss werden zwei Kindergartengruppen untergebracht,
Hausaufgabenräume für den Hort sowie diverse Sanitär- und
Hauswirtschaftsflächen, ein Lager und ein Technikraum. Über ein
Stahlbetonvordach ans Gebäude angebunden wird auf der Ebene 1 ein
Nebengebäude als Außenlager.

Der Haupteingang der Einrichtung ist in der darüber liegenden Ebene im
Gebäudeversatz positioniert. In diesem Geschoss liegen die allgemeinen
Nutzungen mit Küche, Leitungs- und Personalräumen sowie dem zentralen
Mensa- sowie Bewegungsraum für die Hortkinder, der für Veranstaltungen
zusammengeschaltet werden kann. Die vertikale Erschließung erfolgt über
zwei Treppenhäuser sowie einen barrierefreien Aufzug. Die Hauptnutzräume
des Kindergartens und Horts sind jeweils beidseitig in
Ost-West-Ausrichtung an einen zentralen Flur angeordnet.

Die Bruttogrundfläche (BGF R) des Hauptgebäudes beträgt 2.652 qm, hinzu
kommen zwei Nebengebäude mit insg. 104 qm.

Konstruktion & Gebäudehülle

Das Gebäude ist als dreigeschossiger Holz-Beton-Hybridbau in streng
strukturierter Holzskelett-Bauweise auf einem Stahlbeton-Sockelgeschoss
konzipiert. Der Funktions- und Erschließungskern wird in Stahlbeton
ausgeführt.

Die innere Tragstruktur des Holzbaus wird als
Stützen-Unterzug-Konstruktion ausgebildet. In den äußeren Gebäudeachsen
kommen Massivholzstützen und Stahlbetonüberzüge innerhalb der
Aufbetonschicht der Holz-Beton-Verbunddecken zum Einsatz. An den
Stirnseiten sind tragende und aussteifende Holzrahmenbau-Wände
vorgesehen, ausgeführt gemäß Muster-Holzbaurichtlinie mit nicht
brennbarer Mineralwolle-Dämmung und Brandschutzbeplankung.

Die Decken werden größtenteils als Dübelholzelemente und im
Holz-Beton-Verbund ausgeführt. Durch integrierte Fräsungen mit
eingelegten Holzfaser-Akustikabsorbern kann in den Hauptnutzungen fast
vollständig auf akustisch wirksame Abhangdecken verzichtet werden.
Decken im Erschließungs- und Sanitärkern sowie über dem Sockelgeschoss
werden in Stahlbeton ausgeführt und erhalten Unterdecken aus
Holzlamellen bzw. Holzwolleplatten.

Das Dach ist als flach geneigtes, extensiv begrüntes Umkehrdach mit
Photovoltaikanlage geplant. Im Bereich der Kernzone wird es als
Stahlbetondecke, in den übrigen Bereichen als Dübelholzdecke ausgeführt.
Die EPDM-Dachabdichtung erfolgt auf der PUR-Dämmung. Eine
auflastgehaltene Seilsicherung dient der Absturzsicherung.

Sichtbare Stahlbetonwände werden hydrophobiert. Tragende Holzbauteile
wie Decken, Stützen und Unterzüge werden in Sichtqualität ausgeführt.

Nichttragende Innenwände werden in Trockenbauweise erstellt.

Die geschlossenen Fassadenflächen erhalten eine offene Holzschalung,
ergänzt durch Aluminiumblech-Verkleidungen im Fensterbereich. Fenster
und Außentüren werden als Holz-Alu-Konstruktionen ausgeführt, teilweise
mit außenliegender Absturzsicherung aus Edelstahlnetzen in Stahlrahmen.

Zur Gewährleistung des sommerlichen Wärmeschutzes werden fest montierte
Sonnenschutzvordächer an den Ost- & Westfassaden ausgeführt. Diese sind
als Aluminium-Sonnenschutz-Lamellen in Flachstahl-Rahmen vorgesehen. Auf
der Ebene 1 wird das Vordach in Stahlbeton ausgeführt. An der südlichen
Stirnfassade ergänzen Senkrechtmarkisen den Sonnenschutz.

Verbau / Gründung

Grundlage der Planung ist ein geotechnisches Gutachten mit
Gründungsempfehlung. Bis in Tiefen von ca. 2,8 m bzw. 4,5 m unter
Geländeoberkante stehen Decklehmböden sowie Bodenauffüllungen über
tragfähigen tertiären Sanden an. Zur Herstellung der Gründung wird der
Baugrund bis zur tragfähigen Schicht ausgehoben und durch geeignetes
Material ersetzt. Leitungsverzüge erfolgen unterhalb der Dämmebene.
Die Gründung des Neubaus erfolgt als Flachgründung mit
Stahlbetonbodenplatte (30 40 cm), ergänzt durch Streifenfundamente in
Teilbereichen. Erdberührende Stahlbeton-Bauteile werden  bis auf einen
Teilbereich auf der Ebene 2  in WU-Bauweise mit zusätzlicher FBV-Folie
ausgeführt. Das Nebengebäude erhält eine Brunnenringgründung unter der
Bodenplatte.

Gebäudetechnik

Für das Gebäude wurde ein Low-Tech-Haustechnikkonzept entwickelt. Mit
einer mechanischen Lüftungsanlage werden lediglich die Sanitärräume
ausgestattet; die Küche erhält eine dezentrale Lüftung mit Feuchte- und
CO -Sensor sowie Wärmerückgewinnung. Alle weiteren Aufenthaltsräume
verfügen über ausreichend öffenbare Fenster zur natürlichen Lüftung.

Die Temperierung erfolgt über eine Fußbodenheizung, die im Sommer auch
zur Kühlung genutzt wird. Die Versorgung erfolgt über zwei
Luft-/Wasser-Wärmepumpen. Die Beleuchtung wird vollständig in
LED-Technik ausgeführt. Auf den Dachflächen ist eine Photovoltaikanlage
zur Eigenstromnutzung und Einspeisung vorgesehen.

Die Hauptversorgungstrassen verlaufen in den Abhangdecken der untersten
Ebene und werden von dort vertikal über alle Ebenen verteilt. In der
Kernzone befindet sich ein barrierefreier Aufzug, der alle Geschosse
bedient.

3. Zufahrt / Baustelleneinrichtung

Die Zufahrt zur Baustelle erfolgt über die Kellerstraße. Im direkt
angrenzenden Wittelsbacherring befindet sich der Hauptzugang zum
angrenzenden Schulgelände, auf dem Baugrundstück wird ein Busbahnhof
betrieben. In der Umgebung ist mit erhöhtem Aufkommen von
Fußgänger-Verkehr zu rechnen, bei allen Zu- und Abfahrten ist besondere
Rücksicht auf Kinder und Jugendliche geboten.

Sperrzeiten: Werktags von 7:30 - 8:00 keine Zu- und Abfahrt mit
Fahrzeugen über 7,5 Tonnen möglich.

Die ehemalige Parkplatzfläche dient als Baustelleneinrichtungsfläche mit
Lagerflächen und Flächen für die Aufstellung eines Krans. Fahrzeuge
dürfen nur in den ausgewiesenen Bereichen innerhalb der BE-Fläche
abgestellt werden.

Unterkünfte wie Schlafräume und Aufenthaltsräume für die Freizeit dürfen
in der Liegenschaft, in der sich die Baustelle befindet, nicht
eingerichtet werden. Aufenthalts- und Lagerräume können vom AG nicht zur
Verfügung gestellt werden. Die Kosten hierfür sind in die Einheitspreise
des Angebots einzurechnen. Lagerflächen und Container dürfen nur gemäß
dem Baustelleneinrichtungsplan und nach Freigabe Bauleitung eingerichtet
werden.

Eine Besichtigung der Örtlichkeiten wird empfohlen.

4. Bauzeit / Bauabwicklung

Bauzeit

Die Vorabmaßnahmen zur Erstellung von Stellplätzen erfolgen ab
01.05.2026.
Der Baustellenbeginn erfolgt im Juni 2026. Fertigstellung und
Inbetriebnahme des Neubaus Haus für Kinder ist für Februar 2028 geplant.
Anschließend erfolgt der Abbruch eines Bestandsgebäudes und die
Wiederherstellung der Freiflächen inkl. Erstellung von Nebengebäuden und
Ertüchtigung Bestandsgebäude bis Juni 2028.

Die Zwischentermine sind dem beiliegenden Ausführungsterminplan zu
entnehmen.

Bauabwicklung

Der Baustromanschluss wird durch den Auftragnehmer der
Baustromversorgung erstellt. Die Baustellenbeleuchtung der Flure wird
vom Auftragnehmer der Elektroinstallation nach Aufstellen des Holzbaus
gestellt. Die Kosten für Baustrom und Bauwasser für alle Gewerke trägt
der Auftraggeber. Der AG behält sich vor die Nutzung von besonders
Stromintensiven Geräten zu untersagen bzw. ggf. einen Zwischenzähler auf
Kosten des Nutzers zu installieren. Ausgenommen hiervon sind alle
Baumaschinen und für den Bau notwendigen Geräte.

Die erforderlichen Toilettenanlagen sowie der Bauwasseranschluss sind
für den gesamten Bauzeitraum durch den AN Baumeisterarbeiten zu stellen
und zu unterhalten.

Für die Gewerke der Vorabmaßnahmen und Erdarbeiten steht kein
Bauwasseranschluss zur Verfügung, entsprechend sind vom AN eigene
WC-Anlagen einzurichten, die zum Ende der jew. Bauausführungen abzubauen
sind. Die Aufstellung ist mit der Bauleitung vorab abzustimmen.

Die Stellung der Fassadengerüste erfolgt durch den Auftragnehmer
Zimmererarbeiten und steht den Folgewerken zur Verfügung.
Arbeitsgerüste für Ausbaugewerke sind von den jeweiligen AN zu stellen.

Für den Schutz gegen Baulärm gelten außer den Anforderungen des BIMSCHG,
der Allgemeinen Verwaltungsvorschrift gegen Baulärm - Geräuschimmission
- und der zusätzlichen landesrechtlichen Vorschriften folgende
Festlegungen:
Im Einwirkungsbereich der Baustelle befindet sich ein Nutzungsgebiet mit
Wohnhäusern und Schule, auf dem Baugrundstück befindet sich ein
Kindergarten und Hort.
Immissionsrichtwert von 7.00 bis 20.00 Uhr: 55 dB(A)
Immissionsrichtwert von 20.00 bis 7.00 Uhr: 40 dB(A)
Besonders Lärmintensive und Erschütterungsintensive Arbeiten sind vorab
bei der Bauleitung anzumelden und mit der benachbarten Schule
abzustimmen.

Werbeanlagen und Firmenschilder:
Es dürfen keine Firmenschilder und Werbeanlagen aufgestellt werden.

Arbeitssicherheit
Für das Bauvorhaben ist gemäß Baustellenverordnung vom 10.6.1998 ein
Sicherheits- und Gesundheitsschutzkoordinator bestellt. Jeder AN hat dem
SiGeKo bei Bedarf Einblick in erforderliche Unterlangen zu gewähren,
Auskünfte zu erteilen, sowie Besichtigungen und Baustellenbegehungen
jederzeit zu gestatten.
Das Vorhandensein des Sicherheitskoordinators befreit die Auftragnehmer
nicht von ihrer Abstimmungspflicht mit den anderen Unternehmen
entsprechend § 8 Arbeitsschutzgesetz. Sie sind dadurch auch nicht von
ihrer betrieblichen Verantwortung für ihr Baustellenpersonal und dem
Baustellenbetrieb gem. BaustellenV befreit.
Für Arbeiten, bei denen zur Vermeidung einer möglichen, gegenseitigen
Gefährdung mehrerer Firmen eine Abstimmung nach § 8 ArbSchG bzw. 6 VGB 1
erforderlich ist, hat sich der AN rechtzeitig vor Aufnahme der Arbeiten,
mit der Bauleitung und dem Sicherheitskoordinator in Verbindung zu
setzen.
Dies gilt auch für Arbeiten bei denen mit sonstigen, besonderen Gefahren
zu rechnen ist. Stellt ein Auftragnehmer Sicherheitsmängel auf der
Baustelle fest, so hat er unverzüglich die Bauleitung und den
Sicherheitskoordinator zu informieren.
Der AN hat, auch wenn dies in der Leistungsbeschreibung nicht
ausdrücklich aufgeführt ist, alle für seine Arbeiten erforderlichen
Sicherungs- bzw. Schutzmassnahmen in seine Angebotspreise mit
einzukalkulieren und diese auf der Baustelle seinen Mitarbeiten und ggf.
auch Subunternehmern zur Verfügung zu stellen.

Der Sicherheits- und Gesundheitsschutzplan und die Baustellenordnung
sind für alle am Bau beteiligten Firmen und Personen verbindlich.

Das Formblatt für Arbeitsschutz wird dem AN spät. mit dem Leistungsabruf
zur Verfügung gestellt und ist von AN ausgefüllt an den Sicherheits- &
Gesundheits-Koordinator zuzustellen.

Baustellenordnung

Der AN verpflichtet sich mit Annahme des Auftrages die nachstehende
Baustellenordnung einzuhalten.
Dabei gilt:
1. Das Baustellengelände darf von Unbefugten nicht betreten werden.
2. Die auf der Baustelle beschäftigten Personen sowie Inhaber,
Verwaltungs- und Aufsichtspersonal, Vertreter von Behörden und Presse
haben sich auf Verlangen auszuweisen.
3. Alle zu obigem Personenkreis zählenden Handwerker und Besucher haben,
sobald sie die Baustelle betreten, die Bestimmungen der
Bau-Berufsgenossenschaft, die Baustellenordnung und die Anweisungen der
Oberbauleitung bzw. deren Vertretung zu beachten.
4. Alle Personen dürfen das Baugelände nur mit Schutzhelm und
Sicherheitsschuhen betreten. Die Firmen haben die Schutzhelme und
Sicherheitsschuhe ihren Mitarbeitern zur Verfügung zu stellen.
5. Das Befahren der Baustelle ist nur für Lieferfahrzeuge gestattet, die
das Baugrundstück sofort nach dem Be- bzw. Entladen wieder zu verlassen
haben.
6. Im Neubau ist ein Verzehrverbot einzuhalten, bei Bedarf sind durch
die ausführenden Firmen in Abstimmung mit der Bauleitung Pausenräume
außerhalb des Neubaus vorzusehen.
7. Das Baustellengelände darf nur während der Arbeitszeit betreten
werden Aufstellen von Wohnwagen oder Schlafbaracken ist nicht gestattet.
8. Das Parken von KFZ innerhalb des Baugeländes und der
Baustelleneinfahrt ist nicht gestattet. Hiervon ausgenommen sind die im
Baustelleneinrichtungsplan explizit ausgewiesenen Stellplätze. Im
Interesse eines reibungslosen Baustellenverkehrs kann die Oberbauleitung
oder deren Vertretung die Baustelleneinfahrt auf Kosten des
Zuwiderhandelnden ohne besondere Benachrichtigung räumen lassen.
9. Die Oberbauleitung des bauleitenden Architekten hat das Hausrecht für
die gesamte Baustelle.
10. Auf dem Gelände der Baustelle besteht Alkohol- und Rauchverbot. Der
Auftragnehmer und seine Vertreter haben Personen, bei denen der
begründete Verdacht auf Alkoholeinfluss besteht, unverzüglich von der
Baustelle zu verweisen. Ebenso sind Personen, welche das Rauchverbot
missachten von der Baustelle zu verweisen.
11. Mit dem Betreten des Baustellengeländes erkennt jeder die
Baustellenordnung in vollem Umfang an und verpflichtet sich zur
Einhaltung der Unfallverhütungsvorschriften der Bauberufsgenossenschaft.

5. Ausführung

Die ausgeschriebenen Arbeiten sind grundsätzlich nach den gültigen DIN
Normen sowie den dort aufgeführten Normen, gesetzlichen Vorschriften,
Verarbeitungsrichtlinien des jew. Hersteller bzw. den anerkannten Regeln
der Technik auszuführen.

Alle angrenzenden öffentlichen Verkehrs- & Freiflächen sind vor
Verunreinigungen und Beschädigungen ebenso wie die benachbarten
Wohngebäude bzw. deren Gärten zu schützen.

Mögliche Bedenken gegen die vorgesehene Art der Ausführung sind dem
Auftraggeber/der Bauleitung unverzüglich schriftlich mitzuteilen.
Vor dem Beginn der Arbeiten sind die Oberflächen und der Untergrund vom
Auftragnehmer nach VOB auf ihre Eignungen zu prüfen.
Mängel, die die eigene Leistung beeinträchtigen können, sind zu
beanstanden (siehe VOB Teil B, 4, Ziff.3).

6. Materialien & Umweltverträglichkeit

Die aufgeführten Konstruktionsteile und Materialien stellen den
Amtsvorschlag dar. Die in der Leistungsbeschreibung aufgeführten
Konstruktionsteile und Werkstoffe sind vom AN hinsichtlich der
geforderten Güte und Qualität auf ihre Richtigkeit zu prüfen. Auf
Verlangen des AG ist vom AN der Nachweis vorzulegen, dass die
Konstruktionsteile und Werkstoffe den gestellten Anforderungen
entsprechen.

Beschichtungen
Bei allen Beschichtungen (Grundierungen, Imprägnierungen, sonstige
Anstriche, Spachtelungen, Öle / Wachse, Korrissions-, Brandschutz, etc.)
sind möglichst umweltverträgliche, insbesondere lösemittelarme Produkte
und Verfahren zu verwenden. Dabei sind die Einstufungen entsprechend dem
jeweiligen Produkt bzw. GISCODE der Bauberufsgenossenschaft zu Grunde zu
legen (siehe www.
gisbau.de) und die Vorgaben der einschlägigen Technischen Regeln für
Gefahrenstoffe (TRGS) zu berücksichtigen. Als Grundierungen, Lacke und
Lasuren dürfen generell nur schadstoffarme Produkte entsprechend den
Vergabeunterlagen des Umweltzeichens RAL-UZ12a (Blauer Engel) verwendet
werden. Reaktionsharze dürfen nur im technisch notwendigen Umfang
eingesetzt werden. Die technische Notwendigkeit ist nachzuweisen. Die
Produkte sind an der Baustelle im Originalgebinde zu verwenden. Die
Beschichtungen der Schreiner-, Stahlbau-, Metallbau- und
Schlosserarbeiten sind grundsätzlich im Produktionsbetrieb des AN
vorzunehmen. Auf der Baustelle sind sie nur im Ausnahmefall nach
vorheriger Zustimmung des AG erlaubt. Das jeweilige Produkt- und
Sicherheitsdatenblatt ist auf Anforderung vorzulegen.

Gefährliche Inhaltsstoffe (CMR-Stoffe)
Produkte, bei denen im Produkt- und Sicherheitsdatenblatt
krebserzeugende (cancerogene), erbgutverändernde (mutagene) und
fortpflanzungsgefährdende (reproduktionstoxische) Inhaltsstoffe
aufgeführt sind, sind ausgeschlossen.

Recyclingprodukte zum Bauteilschutz
Bei Maßnahmen zum Schutz von Bauteilen oder der Einrichtung sind
Produkte aus Recyclingmaterial (Altpapier, Alttextilien, PR-Regenerat)
zu verwenden.

Verfugungen und Silikone
Zur Vermeidung von 2-Butanonoxium im Innenraum ist der Einsatz von
oximvernetzenden Silikon-Fugen-Dichtstoffen (Oximosilanvernetzer
ausgeschlossen. Das Produkt- und Sicherheitsdatenblatt der verwendeten
Verfugung ist auf Verlangen vorzulegen.

## 1 Verzeichnis der Anlagen
Die Einsichtnahme sämtlicher Planunterlagen und der weiteren Unterlagen
wird empfohlen.

Der Ausschreibung liegen folgende Zeichnungen und Unterlagen zu Grunde/
beiliegende Zeichnungen/Unterlagen sind Bestandteil des
Leistungsverzeichnisses:

01: Architektur: (VORABZUG!)

Werkpläne:
MIA_WP_001.2.V Baustelleneinrichtung Hochbau
MIA_WP_002.V Baugrube
MIA_WP_003.V Grundriss_BP
MIA_WP_004.V Grundriss_E1
MIA_WP_005.V Grundriss_E2
MIA_WP_006.V Grundriss_E3
MIA_WP_007.V Grundriss_E4
MIA_WP_008.V Grundriss_DA
MIA_WP_015.V Schnitt Verbauplanung
MIA_WP_016.V SN 1-1
MIA_WP_017.V SN 2-2
MIA_WP_018.V SN 3-3
MIA_WP_019.V SN 4-4
MIA_WP_020.V SNA-A
MIA_WP_021.V SN B-B
MIA_WP_022.V SN C-C
MIA_WP_025.V Ansicht Süd
MIA_WP_026.V Ansicht Nord
MIA_WP_027.V Ansicht West
MIA_WP_028.V Ansicht Ost
MIA_WP_030.V Deckenspiegel E1
MIA_WP_031.V Deckenspiegel E2
MIA_WP_032.V Deckenspiegel E3
MIA_WP_033.V Deckenspiegel EA

Bauteilübersichten:
MIA_Ü_051 Bauteilübersicht Wandaufbauten
MIA_Ü_052 Bauteilübersicht Boden, Decken- und Dachaufbauten

Details:
MIA_D_104.V Auflagertaschen Brettstapeldecke
MIA_D_105.V Auflager Stahlträger Achse B
MIA_D_106.V Auflager Stahlträger Achse C
MIA_D_107.V Deckensprung & Aufkantung Ebene 1
MIA_D_108.V Deckensprung Ebene 2
MIA_D_151.V Attika Überzug
MIA_D_152.V Attika Stb.-Decke
MIA_D_153.V Attika vor Stb.-Wand
MIA_D_154.V Sockelanschluss Holzständerwand
MIA_D_155.V Deckenauflager längs
MIA_D_156.V Attika Holzständerwand
MIA_D_170.V Fräsung Einbauleuchte
MIA_D_171.V Deckenanschluss Trockenbauwand
MIA_D_172.V Aussparung Fallrohr Vertikalschnitt
MIA_D_173.V Aussparung Fallrohr Horizontalschnitt
MIA_D_174.V Briefkasten und Klingelanlage
MIA_D_175.V Unterdecke Dübelholz Revisionsklappen
MIA_D_251.V Sonnenschutz Träger Vertikalschnitt
MIA_D_252.V Sonnenschutz Lamellen Vertikalschnitt
MIA_D_253.V Sonnenschutz Horizontalschnitt
MIA_D_255.V Fenster MZR E2
MIA_D_256.V Fenster Flur Süd E3
MIA_D_257.V Fenster Flur Süd E4
MIA_D_258.V Fenster Flur Nord E2
MIA_D_259.V Fenster Flur Nord E3
MIA_D_260.V Fenster Flur Nord E4
MIA_D_261.V Fenster Leitung E2
MIA_D_262.V Fenster Therapieraum E3
MIA_D_263.V Fenster Leitung 2 E4
MIA_D_264.V Brandschutz-Fenster Treppenräume

Übersichten:
MIA_Ü_005 Übersicht Abhangdecken E1
MIA_Ü_006 Übersicht Abhangdecken E2
MIA_Ü_007 Übersicht Abhangdecken E3
MIA_Ü_008 Übersicht Abhangdecken E4

02: Tragwerksplanung (VORABZUG!)

Konstruktionspläne mit Details:
MIA_TWP_GP_K1_V1
MIA_TWP_GP_K2_V1
MIA_TWP_GP_K3_V1
MIA_TWP_Detail 27 und 28

Positionspläne:
MIA_TWP_GP_P1_V1
MIA_TWP_GP_P2_V1
MIA_TWP_GP_P3_V1
MIA_TWP_GP_P4_V1
MIA_TWP_GP_P5_V1

03: Ausführungsterminplan (VORABZUG!)

04: Brandschutz:
Brandschutznachweis_textlicher Teil
Brandschutznachweis_Planteil

05: SiGe-Plan

06: Bauantrag_Bauzeichnungen

## 2 Kostenabgrenzung
1. Geltungsbereich und Ausführungsgrundlage

Maßgebend für die vertragsmäßige Durchführung der Leistungen ist die
VOB, Teil C, neueste Fassung,

2. allgemeine Kostenabgrenzung

Mit den Einheitspreisen sind u.a. für alle Leistungen des Auftragnehmers
abgegolten:

- Erschwernisse, die jahreszeitlich oder witterungsbedingt sind und mit
denen normalerweise gerechnet werden muss.

- Schutzmaßnahmen vor normalen Niederschlägen.

- Beseitigen von normalen Niederschlägen

- Alle zur Durchführung der eigenen Leistungen erforderlichen Geräte und
Werkzeuge.

- Masse, Stückzahlen, Meterrisse etc. sind vom AN eigenverantwortlich zu
nehmen und zu prüfen. Abweichende Vorleistungen sind rechtzeitig
schriftlich mitzuteilen.

- Alle eingesetzten Materialien müssen eine allgemeine bauaufsichtliche
Zulassung (DIBt oder ETA) haben, oder eine Zulassung im Einzelfall.

- Alle beschriebenen Leistungen beinhalten Lieferung, Transport,
Umschlag, Lagerung und Montage der entsprechenden Materialien, soweit
nichts anders beschrieben ist.

- Bei der Preisermittlung ist sorgfältig darauf zu achten, dass
sämtliche Kosten zur Durchführung und Einhaltung der für die Baumaßnahme
vorgeschriebenen
Arbeitsschutz-, Sicherheits- und Unfallverhütungsvorschriften
eingerechnet werden.

- Der AN hat ein Bautagebuch zu führen, in das der AG laufend Einsicht
nehmen kann. Eine Kopie des Bautagebuchs ist wöchentlich dem AG zur
Verfügung zu stellen. Im Bautagebuch ist durch den AN täglich
festzuhalten:

  Wetter, Temperatur, Niederschläge, etc.
  Anwesenszeit der Objektüberwachenden auf der Baustelle

  Firmen, deren Arbeiten, Zahl und Namen der Arbeitskräfte

  Sicherheitsmängel
  Weisungen der Bauleitung
  Mängelrügen mit Termin zur Mängelbeseitigung
  Terminrügen
  Klärung von Behinderungen
  Besondere Vorkommnisse
  Sonstiges

- Die Arbeiten sind an Anschlussstellen mit anderen Gewerken zu
koordinieren. Dies betrifft besonders die Ausbaugewerke.

- Die Teilnahme an den Baustellenbesprechungen des AG und der
Bauleitung.

- Vorlage von bauaufsichtlichen Prüfungsbescheiden, notwendige Statik,
Zulassungen, usw. für das eingebaute Material, als auch für die
Gesamtkonstruktion, sofern vom Auftraggeber gefordert.

- Sicherheitseinrichtungen sind jeweils sofort wieder herzustellen, bzw.
anzupassen, wenn diese durch Transport oder Montagen des AN entfernt
oder beschädigt wurden.

- Es sind alle Maße Vorort zu überprüfen und vor Fertigung aufzumessen.

- Zeitlich versetzte Ausführungen. Für die Montageleistung der
nachfolgend beschriebenen Positionen ist zu berücksichtigen, dass diese
zeitlich versetzt erfolgen können. Es sind mehrere separate
Ausführungstermine zu berücksichtigen.

- Sämtliche Montagehilfen

Der AN hat alle wesentlichen Umstände die die Baumaßnahme betreffen,
einschl. etwaiger Unfälle etc. unverzüglich und schriftlich dem AG
mitzuteilen und ihn
ständig auf dem laufenden zu halten. Die Verantwortlichkeit des AN wird
davon nicht berührt!

- Toleranzen nach DIN 18202: Stellt der AN im Rahmen der Ausführung
seiner Leistungen hiervon abweichende Toleranzen fest, so ist der AG
hierüber inkl. der daraus resultierenden Konsequenzen unverzüglich
schriftlich zu informieren.

- Beginn, Unterbrechung und Beendigung jeder Teilleistung ist der
Bauleitung jeweils bekannt zu geben.

- Einhaltung von Vorschriften:
Die Bayerische Bauordnung, sowie alle einschlägigen gesetzlichen
Vorschriften, Richtlinien und Verordnungen, sämtliche einschlägigen
behördlichen, polizeilichen, berufsgenossenschaftlichen,
gewerberechtlichen und sonstige amtlichen Bestimmungen, Anordnungen und
Vorschriften, insbesondere auch die Vorschriften der
Bauaufsichtsbehörde, die Vorschriften, Anordnungen und Bestimmungen der
örtlichen Versorgungsbetriebe (z.B. Gas, Wasser, Strom, Fernheizung,
Fernmeldeleitungen etc.).
Die DGUV und Vorschriften der Berufsgenossenschaften, alle einschlägigen
DIN-Normen, sowie alle einschlägigen technischen Vorschriften und
Auflagen der in der Bundesrepublik allgemein anerkannten Fach-,
Sicherheits- und Aufsichtsgremien.

Die Arbeitszeiten und die erforderlichen Maßnahmen zur Einhaltung des
Lärmschutzes sind mit dem AG abzustimmen.

Die Erstellung von Termin-/ Übersichts- & Taktplänen gehört zur
allgemeinen Arbeitsvorbereitung des Auftragnehmers und wird
nicht gesondert vergütet.

3. Beschreibung Baustelleneinrichtung allgemein

in der Baustelleneinrichtung enthalten sind u.a:

- alle erforderlichen Kräne, Geräte, Maschinen, Betriebsstoffe,
Magazine, Lagerplätze, Baustraßen und Bauwege, Kranfundamente/
Krangewichte.

- Schutz- & Sicherheitsmaßnahmen nach den Unfallverhütungsvorschriften,
den behördlichen Bestimmungen und den Arbeits- und
Gesundheitsschutzbestimmungen.

- Getrennte Bauschutt- & Abfallbeseitigung einschließlich der Gebühren

- Der Geräteeinsatz ist so zu wählen, dass termingemäße Durchführung
gewährleistet ist.

## 3 Hinweise und Festlegungen zur Ausführung
Allgemeine Hinweise und Festlegungen:

ALLGEMEINES

1. Bedenken in Bezug auf Umsetzbarkeit der ausgeschriebenen Konstruktion
sind mit Angebotsabgabe bekannt zu geben.

2. Bei Unstimmigkeiten zwischen Ausschreibungstext und
Ausschreibungsplänen: Rücksprache mit der ausschreibenden Stelle.

3. In der Werkstattplanung sind Toleranzen für fachgerechte Montage zu
berücksichtigen. Sollten sich daraus Modifikationen in Anschlüssen
ergeben, so sind die Planer rechtzeitig zu informieren.

4. Die Ausführung hat mit erhöhten Toleranzanforderungen zu erfolgen
(halbe Werte der DIN 18202)

5. Unternehmervarianten zur ausgeschriebenen Amtsvariante müssen mit
Bezug auf Gestalt, Konstruktion und Preis leicht vergleichbar angeboten
werden. Die konstruktive und statische Bearbeitung von
Unternehmervarianten ist Sache des Unternehmers und in angebotene Preise
einzukalkulieren.

6. Bei allen Positionen ist - sofern nicht gesondert ausgeschrieben -
Lieferung, Abbund und Montage sämtlicher benötigter Materialien in die
Preise einzurechnen

7. Das Liefern inkl. Sondertransporte und Sonderbewilligungen ist in die
Einheitspreise einzurechnen. Zufahrt für große Elementgrößen prüfen und
berücksichtigen.

8. Der Unternehmer ist für die Montage der ausgeschriebenen Konstruktion
verantwortlich. Die Stabilität der Konstruktion ist während jeder
Montagephase durch Unternehmer zu gewährleisten sowie die Konstruktion
eigenverantwortlich zu jedem Zeitpunkt gegen Sturm o. Ä. zu sichern.
Temporäre Aussteifung der gesamten Holztragkonstruktion!

9. Witterungsschutz während der Bauphase muss in Werkstattplanung
einfließen und ist vor Ausführung mit der Bauleitung abzustimmen.

10. Vor Beginn der Montage sind die bauseitigen Auflagerflächen,
Aussparungen oder einbetonierten Ankerteile auf Richtigkeit zu
überprüfen. Mängel sind der Bauleitung mitzuteilen.

11. Luftdichtigkeit bzw. Dampfdichtigkeit der Gebäudehülle liegt in der
Verantwortung des Unternehmers. Die Übergänge an bauseitige Bauteile
(Massivbau, Stahlbau, Fenster) sind luftdicht abzukleben. Es sind
entsprechend den zu verbindenden Bauteilen geeignete Materialien zu
verwenden. Sämtliche Materialien zur Abdichtung, wie Kleb- und
Dichtungsbänder und der Arbeitsaufwand für das fachgerechte Verkleben
sind in die Einheitspreise einzurechnen.

Hinweise zum Holzbau

1. Die Abrechnung von Holz und Holzwerkstoffe erfolgt nach Fertigmaß
(keine Verrechnung von Zumaßen, Verschnitt oder Hobeln)

2. Schwellen, Stützen und andere Holzbauteile, die an Betonbauteile
anschließen, sind am Übergang mit einer Trennlage (Bitumen oder glw.) zu
unterlegen.

3. Alle tragenden und aussteifenden Holzbaukonstruktionen haben die
Brandschutzanforderungen hochfeuerhemmend (siehe Brandschutznachweis) zu
erfüllen. Die erforderliche Feuerwiderstandsdauer aller betreffenden
Bauteile ist nachzuweisen gem. MHolzBauRL Nr 3.2.

4. Alle tragenden Holzbauteile sind beim Anschluss an Betonbauteile
(Bodenplatte) zum Höhenausgleich zu unterlegen. Dies ist in die
Einheitspreise der Positionen einzukalkulieren.

5. Pfropfen (=Stöpsel, Astlochflicken) zum Verschließen von Bohrungen
müssen passend zum Material und Faserrichtung des Umgebenden Holzes
gewählt und montiert werden. Nachträgliche Schleifarbeiten und Anstriche
sind in den Einheitspreis mit einzukalkulieren. Gleiches gilt auch für
sichtbare Füllhölzer.

Hinweise zum Bauablauf:

Die Ausführung der Zimmer- und Fassadenarbeiten erfolgt nach Abschluss
der Betonarbeiten durch den AN Baumeisterarbeiten.

Parallel zum Ausführungszeitraum Zimmer- und Fassadenarbeiten erfolgen
Arbeiten weiterer Gewerke, siehe hierzu den beigelegten
Ausführungsterminplan

## Zimmererarbeiten

### Titel 1 Werkstattplanung

**1.1 Technische Bearbeitung Werkstattplanung**
Technische Bearbeitung Werkstattplanung auf Grundlage
der Werk- und Detailplanung für die gesamte Leistung
des AN erstellen.

Die Werkstattplanung muss spätestens 6 Wochen vor
Ausführungsbeginn
vorliegen und muss vorab durch Prüfstatik & den AG
freigegeben werden. Für die Prüfung und Freigabe muss
ein Zeitraum von ca. 9 Wochen eingeplant werden.

Ausführung für alle nachfolgenden LV-Titel!

Erstellung prüffähiger Werkstatt- und
Montagezeichnungen mit allen
erforderlichen Angaben, inkl. Abstimmung mit dem
Architekten,
Tragwerksplaner und Prüfingenieur.

Die Tragfähigkeit im Transport und Montagezustand der
Elemente ist vom
AN nachzuweisen und sicherzustellen.

Die statischen Verbindungsmittel sind in der
beigefügten Detailstatik erfasst, s. Konstruktionspläne
der Tragwerksplanung.
Menge: 1,000 psch

### Titel 2 Baustelleneinrichtung & Gerüstarbeiten

#### Untertitel 2.1 Baustelleneinrichtung

**2.1.1 Baustelle einrichten, räumen**
Baustelle für sämtliche, in der Leistungsbeschreibung
aufgeführten Leistungen einrichten und räumen.

An- und Abtransportieren, Aufstellen und Bedienen
einschl. aller für die planmäßige und fachgerechte
Durchführung sämtlicher in der Leistungsbeschreibung
beschriebenen Arbeiten erforderlichen Geräte,
Werkzeuge, Baumaschinen und Baubuden für Material,
Mitarbeiter, Bauleiterbüro.

Die Aufstellung und Unterhaltung des Bauraums, sowie
alle für die Kennzeichnung der Baustelle notwendigen
Abschrankungen, Absperrungen, Schilder und
Beleuchtungen; werden durch den Auftragnehmer der
Baumeisterarbeiten
erbracht und für die Nutzung durch alle Folgegewerke
vorgehalten.

Die Baustellentoilette, Baustrom und -wasser wird
bauseits zur Verfügung gestellt.

Der erforderlichen Einsatz von Krananlagen für die
Montage ist in
diese Position einzukalkulieren und wird nicht
gesondert vergütet.

60 v. H. der Pauschale werden nach Einrichten,
40 v. H. nach dem Räumen der Baustelle vergütet.

Vorhaltezeit ist die Dauer der eigenen Leistung.

siehe auch MIA_WP_001.2_Baustelleneinrichtung Hochbau
Menge: 1,000 psch

**2.1.2 Feuerlöscher stellen für gesamte Baustelle**
Arbeitsstätten mit Feuerlöschern in der entsprechenden
Anzahl nach dem Regelwerk ausstatten, vorhalten und
nach Aufforderung wieder beseitigen.

Die Feuerlöscher müssen anderen Fremdgewerken über die
Bauzeit des AN hinaus zur Verfügung stehen.

inkl. regelmäßiger Wartung und Kontrolle

Vorhaltezeit : ca. 8 Monate ab Beginn der Arbeiten
Menge: 1,000 psch

**2.1.3 Meterriss**
Meterriss erstellen:

Die Markierung ist in 1,00 m Höhe, über dem fertigen
Fußboden gemessen, vollkommen waagrecht in Absprache
mit der Bauleitung anzubringen.

Die Lage und Art der Markierung ist so zu wählen, dass
diese
über die gesamte Bauphase und in jedem Raum erkennbar
bleibt.
Einzurechnen sind drei Grundrissebenen und insg. ca. 15
Räume

Meteriss ist mit Höhenbolzen als V2A-Bolzen mit Kerbe,
Durchmesser ca. 15 mm sichern. Befestigung ohne
Beschädigung von Sichtoberflächen.

Die Einmessung ist durch ein Vermessungsbüro
auszuführen und
verbindlich durch den AN nachzuprüfen.
Die Kosten für die Vermessungsarbeiten trägt der AN.
Menge: 15,000 St

**2.1.4 Betonoberfläche reinigen/abfegen**
abfegen und entfernen von Verunreinigungen auf der
Stb.-Bodenplatte bzw. -Decke und Stb.-Aufkantungen, vor
Montage der Holzständerwände & Holzstützen

einschl. fachgerechter Entsorgung der Reinigungsmassen.

Ausführung in Absprache mit Bauleitung.
Menge: 500,000 m2

#### Untertitel 2.2 Gerüstarbeiten

*Hinweis: 1. Hinweistext zu Normalposition 2.2.1*
Die Ausführung der Arbeiten hat nach den allgemeinen
technischen Vorschriften für Bauleistungen und nach DIN
18451 VOB Teil C, neueste Fassung (2019), zu erfolgen.
Das Auf-, Um- und Abbauen sowie Vorhalten der
erforderlichen Gerüste hat in Abstimmung mit der
Bauleitung zu erfolgen und muss so ausgeführt sein,
dass die nachfolgenden Gewerke die Gerüste fachgerecht
nutzen können.

Den anderen Firmen ist die Mitbenutzung der Gerüste
während der gesamten Bauzeit zu gestatten.
Die Vorhaltung wird in einer separaten Position
vergütet, ebenso evtl. notwendige Umbauarbeiten, die
durch Fremdgewerke verursacht werden.

Durch die Montageabläufe des Auftragnehmers bedingte
Umbauarbeiten an den Gerüsten werden nicht vergütet.

Die Gerüste sind für den erforderlichen
Arbeitsfortschritt des Auftragnehmers entsprechend
eigenverantwortlich aufzustellen.

Das Ende der eigenen Benutzungszeit ist der Bauleitung
schriftlich mitzuteilen.

**2.2.1 Fassadengerüst als Arbeits- und Schutzgerüst, Arbeitshöhe: bis 15,5m**
Auf- und Abbauen von Fassadengerüst als Arbeits- und
Schutzgerüst

Bereitstellung für Fremdgewerke, insbesondere für
Fenster-, Dachabdichtungsarbeiten sowie für
Sonnenschutzarbeiten.
Herstellung gemäß DIN EN 12810, DIN 18451, DIN 4420,
sowie den Vorschriften der Berufsgenossenschaft und den
Bestimmungen der Bauaufsichtsbehörde,

inkl. An- und Abtransport, Vorhaltung separat.

Aufbau des Gerüstes mit Abstand zur Fassade nach
Absprache mit der Bauleitung, damit die
Fassadenarbeiten durch den AN ungehindert ausgeführt
werden können. Es ist hierbei zu jeden
Montage-Zeitpunkt sicherzustellen, dass keine
Absturzgefahr besteht.

Belagsbreite: min. 60 cm, Gerüstgruppe: 3

Untergrund: verfüllte Baugrube / Betonvordach
inkl. zusätzlicher Abspreizungen zur Kippsicherung
inkl. Ausgleich geneigtes Gelände
Hinweis: Das gebäude steht im Hang, an der Nord- und
Südfassade muss eine Neigung der GOK von ca. 4 - 5 °
einkalkuliert werden.

Arbeitshöhen wie folgt:

ca. 11,25 m an Nord, Süd und Westfassade sowie
ca. 15,50 m an allen ostseitigen Fassaden

Hinweis:
An der Ostseite des Neubaus muss das Gerüst auf ein
Stb.-Vordach gestellt und vollständig durchgestützt
werden, hierbei dürfen keine Lasten in das Dach
eingeleitet werden, Mehraufwand in separater Position.
Menge: 1750,000 m2

**2.2.2 Fassadengerüst vorhalten**
Vorhaltung zur Gebrauchsüberlassung für das
vorbeschriebene Arbeits- und Schutzgerüst, zur Nutzung
durch den AN sowie alle weiteren Gewerke.
Menge: 77000,000 m2Wo

**2.2.3 Mehraufwand Abstützen Stahlbetonvordach für Gerüstaufbau**
Zulage für Mehraufwand bei der Erstellung des
Fassadengerüsts an der Ostseite des Neubaus:

Erstellung einer zusätzlichen Stützkonstruktion zur
Lastabtragung des Gerüsts durch das Stb.-Vordach. Das
Gerüst muss in diesem Bereich auf ein
Stahlbeton-Vordach gestellt werden.

Hierbei dürfen keine Lasten in das Dach eingeleitet
werden!

Herstellung der Unterstützung nach Wahl des AN inkl.
Deckenstützen und ggf. benötigten Unterjochungen,
Träger und Aussteifungen sowie Materialien zur
Lagesicherung der Konstruktion.

Die zusätzlichen Unterstützungen müssen rückstandsfrei
von Stb.-Vordach entfernt werden. Achtung Sichtbeton!

Inkl. aller benötigten Materialien zur Lastverteilung
auf und unter dem Vordach.
Inkl. aller benötigten Materialien zur stabilen
Lastverteilung auf dem Untergrund: verfüllte Baugrube.
Inkl. Ausgleich der geneigten Oberfläche des Vordachs
mit bis ca. 4,5 %.

Durch den AN ist die Planung für die zusätzliche
Unterstützung eigenverantwortlich zu erstellen und
frühzeitig mit der Bauleitung abzustimmen. Ausführung
erst nach Freigabe Bauleitung.
Menge: 45,000 m

**2.2.4 Senkrechter Seitenschutz**
Ausbau des vorbeschriebenen Arbeits- und Schutzgerüstes
auf der Gerüstinnenseite mit senkrechtem Seitenschutz
(nach DIN 4420),
die Belagteile und der Seitenschutz müssen den
"Grundsätzen für die Prüfung von Belagteilen in Fang-
und Dachfanggerüsten (ZH 1/585) entsprechen.
Mindestbreite der Fanglage nach DIN 4420 Teil 1.

Zusätzliche Ausführung auf Gerüstaussenseite zur
Absturzsicherung des Gerüsts auf dem Stahlbetonvordach
an der Ostseite des Gebäudes.

inkl. An- und Abtransport.

in Abstimmung mit der Bauleitung.
Menge: 100,000 m

**2.2.5 Seitenschutz vorhalten**
Vorhaltung zur Gebrauchsüberlassung für
vorbeschriebenen Seitenschutz, zur Nutzung durch den AN
sowie alle weiteren Gewerke.
Menge: 4400,000 mWo

**2.2.6 Belagsverbreiterung LK3, b= 30 cm, Innenkonsolen**
Belagsverbreiterung auf der Gerüstinnenseite,
als Konsolen in das Arbeitsgerüst der Lastklasse LK3

einbauen, vorhalten und wieder entfernen.
Gerüst Belagsverbreiterung 30 cm.
Belagsverbreiterung in Bereichen in denen der Abstand
zwischen Gerüst und Rohbau, bedingt durch die
Fassade größer als 30 cm
sein muss.

Konsolverbreiterung im Zuge der Fassadenmontage in
Abschnitten zurückbauen.
Menge: 11,000 m

**2.2.7 Belagsverbreiterung vorhalten**
Vorhaltung zur Gebrauchsüberlassung für vorbeschriebene
 Belagsverbreiterung, zur Nutzung durch den AN sowie
alle weiteren Gewerke.
Menge: 374,000 mWo

**2.2.8 Absetzpodeste**
Erstellung von Absetzpodesten zur Anlieferung von
Material ins Gebäude,

- geschossweise versetzt,
- Lastklasse 4
- mit Seitenschutz nach DIN 12811-1 "Arbeitsgerüste"

Breite ca. 1,5 m
Länge: mind. 1 Gerüstfeld

in Abstimmung mit der Bauleitung.
Menge: 3,000 St

**2.2.9 Absetzpodeste vorhalten**
Vorhaltung zur Gebrauchsüberlassung für vorbeschriebene
Absetzpodeste, zur Nutzung durch den AN sowie alle
weiteren Gewerke.
Menge: 120,000 StWo

**2.2.10 Zulage für Teilab- und Wiederaufbau**
Zulage zu vor beschriebenen Gerüst für Teilabbau inkl.
-wiederaufbau.

Ausführung in Abstimmung mit Bauleitung.

Für Fenstereinbau etc.
Menge: 250,000 m2

**2.2.11 Treppenaufgang am Gerüst bis 3kN/m2, Arbeitshöhe Gerüst bis 15,5 m**
Auf- und Abbauen von Treppenaufgang für
vorbeschriebenes Fassadengerüst,

Gerüsttreppenturm nach DIN EN 12811-1,
zum Erreichen hochgelegener Arbeitsplätze und
Baustellenrettungsweg.

Höhe für vorbeschriebenes Gerüst, freistehend,
Verankerungen gemäß Vorgabe Gerüsthersteller,
inkl. Außen- und Innengeländer mit entsprechenden
Halterungen
inkl. An- und Abtransport
Menge: 3,000 St

**2.2.12 Treppenaufgang bis 3,0kN/m2 vorhalten**
Vorhaltung zur Gebrauchsüberlassung für
vorbeschriebenen Treppenaufgänge zur Nutzung durch den
AN sowie alle weiteren Gewerke.
Menge: 132,000 StWo

**2.2.13 Gerüstbrücke**
Gerüstbrücke für Verbindung zwischen Treppenturm an
Ostfassade mit Gerüst herstellen

Breite mind. 2,0 m
Länge ca. 1,5 - 2 m.
Menge: 3,000 St

**2.2.14 Gerüstbrücke vorhalten**
Vorhaltung zur Gebrauchsüberlassung für die
vorbeschriebenen Gerüstbrücken, zur Nutzung durch den
AN sowie alle weiteren Gewerke.
Menge: 132,000 StWo

**2.2.15 Montagegerüst über Treppe, BxLxH ca. 150 x 1200 x 6,8 cm**
Auf- und Abbauen von Montagegerüst gemäß DIN EN 12810,
DIN 18451,
DIN 4420, sowie den Vorschriften der
Berufsgenossenschaft und den
Bestimmungen der Bauaufsichtsbehörde.
Einschl. An- und Abtransport.

Ausführung über bauseitigen Stb.-Treppenlauf.

Treppenlauf in Sichtausführung!

Arbeitshöhe ab Standfläche Ebene 2:
6,8 m
Menge: 2,000 St

**2.2.16 Montagegerüst vorhalten**
Vorhaltung zur Gebrauchsüberlassung für das
vorbeschriebene Montagegerüst über Treppenläufen, zur
Nutzung durch den AN sowie alle weiteren Gewerke.
Menge: 20,000 StWo

### Titel 3 Holzkonstruktionen Hauptgebäude

*Hinweis: 1. Hinweistext zu Titel 3*
Verbindungsmittel:

Die Statik-Details inklusive aller statisch
erforderlichen Verbindungsmittel sind Grundlage der
Angebotsabgabe.

Die statischen Verbindungsmittel sind gesondert
aufgeführt, sie sind nicht mit in die Bauteile
einzukalkulieren, außer dies ist explizit beschrieben!

Statische Verbindungsmittel sind in der Holzbau-Statik
erfasst und beschrieben.
Für statisch beanspruchte Verankerungen und für Lager
dürfen grundsätzliche nur Produkte mit allgemeiner
bauaufsichtlicher Zulassung oder ETA verwendet werden.

Konstruktive Verbindungsmittel sind Leistung des AN und
in die jeweilige Position mit einzukalkulieren. Diese
werden nicht gesondert vergütet.

Brandschutz:

Die Angaben aus dem Brandschutzkonzept sind zu
beachten. Wo keine abweichende Ausführung beschrieben
ist, gilt für die Ausführung der gesamten
Holzkonstruktionen die Muster Holzbau Richtlinie
(MHolzBauRL).

Gemäß Brandschutzkonzept vom 17.07.2025, müssen die
tragenden und aussteifenden Holz- und Stahlbauteile für
eine Feuerwiderstandsdauer von R60 nachgewiesen werden.
Anschlüsse sowie deren Verbindungsmittel werden
entsprechend den Vorgaben der DIN EN 1995-1-2:2010-12 +
NA geschützt.

Stahlbauteile im Gebäudeinneren werden über Promatec-H
Platten o. glw. geschützt.

Verguss- und Quellmörtel:
Mörtel zu der nachträglichen, tragfähigen Verbindung
zwischen Holz- und Stahlbeton, bzw. zwischen Stahl- und
Stahlbetonbauteilen ist wenn nicht anders ausgewiesen
in die jeweiligen Positionen einzukalkulieren und wird
nicht gesondert vergütet.

Es wird von einer Gesamtmenge von mind. 0,5 m3
ausgegangen.

Je nach Anwendungsfall ist quellender Unterstopfmörtel
oder Vergussmörtel:
z.B.: Pagel V14/40 Unterstopfmörtel o. glw.
z.B.: Pagel V1/50 PAGEL-Verguss o. glw.
zu verwenden.

Brettschichtholz:

Alle im fertigen Bauwerk sichtbaren BS-Holz-Bauteile
sind sauber zu hobeln und zu fasen, sofern dies nicht
ausdrücklich in anderer Weise vereinbart wurde (z.B.
Industriequalität gemäß BS-Holz- Merkblatt). Dies ist
in die jeweiligen Positionen einzukalkulieren und wird
nicht separat vergütet.

Die Oberfläche ist für den Transport und die
Zwischenlagerung durch geeignete Maßnahmen
(Wetterschutz) gegen Verschmutzung und Nässe zu
schützen.
Die Wahl der Art des Oberflächenschutzes ist dem
Auftragnehmer freigestellt und wird nicht separat
vergütet.

*Hinweis: 2. Hinweistext zu Titel 3*
Eine Luftdichtigkeit der Gebäudehülle ist unbedingt
erforderlich.

Alle konstruktiven Stöße sowie alle Durchdringungen der
Wand-
und Dachelemente sind auf der Innenseite luftdicht
abzukleben.

Nach Abschluss Fenstereinbau wird durch den AN eine
Luftdichtigskeitsprüfung ausgeführt.

Der Grenzwert muss gemäß GEG § 26 überprüft werden.

Der Nachweis ist durch den AN mittels einer
Luftdichtigkeitsprüfung zu erbringen. Die
Luftdichtigkeitsprüfung wird in einer gesonderten
Position vergütet.

#### Untertitel 3.1 Stützen, Über- & Unterzüge

**3.1.1 Überzug Attika BSH 20/32 cm**
Abbund, Lieferung und Montage von Holzträger als Teil
des Dachtragwerks aus Brettschichtholz nach DIN EN
14080 mit DIN 20000-3
für Nutzungsklasse 2 und Gebrauchsklasse 0 mit
folgenden Eigenschaften:

- Fichte, gerade, parallelgurtiger
Brettschichtholzbinder
- Festigkeitsklasse GL 24c
- Lamellendicke für NKL1 + 2  40mm
- keine Sichtanforderung
- Querschnitt b / h = 200 / 320 mm

gem. Statik, Positionsplan Ebene 4, Pos. U401

Montage auf Dachelementen gemäß Angaben Statik, s.
Konstruktionsplan K3, Detail 21

Abrechnung statisch erforderliche Verbindungsmittel in
gesonderter Position.

Vorgaben aus Statik und Brandschutz sind zu beachten!

Ausführungsbereiche und Einzellängen:
Achse A: ca. 22,65 m
Achse C: ca. 9,6 m
Achse D: ca. 11,2 m
Achse F: ca. 14,4 m
Teilung jeweils gem. Positionsplan Statik P1 (Ebene 4)

siehe auch Detail MIA_D_151_MIA_D_151.V Attika Überzug
Menge: 4,000 m3

**3.1.2 Unterzug BSH 24/48 cm**
Abbund, Lieferung und Montage von Holzträger als
Unterzug im Innenbereich aus  Brettschichtholz nach
DIN EN 14080 mit DIN 20000-3
für Nutzungsklasse 1 und Gebrauchsklasse 0 mit
folgenden Eigenschaften:

- Fichte, gerade, parallelgurtiger
Brettschichtholzbinder
- Festigkeitsklasse GL 24c
- Lamellendicke für NKL1 + 2  40mm
- zweiseitige Sichtanforderung (unten und flurseitig)
- Querschnitt b x h = 240 x 480 mm
- oberseitige Ausklinkung t = 130 mm, h = 80 mm, zur
Ausbildung der Auflager für die Dübelholzdecken mit D =
260 mm

gem. Statik, Positionsplan Ebene 4, Pos. U302, U202

inkl. Einbindung in Außenwand,
Abrechnung statisch erforderliche Verbindungsmittel in
gesonderter Position.

Montage auf BSH-Stützen in Außenwand sowie Anschluss an
Stahlbetonwand gem. Statik, s. Details 23 und 30

Ausführungsbereiche und Einzellängen:
Achse A: ca. 22,65 m
Achse C: ca. 9,6 m
Achse D: ca. 11,2 m
Achse F: ca. 14,4 m
Teilung jeweils gem. Statik.

Vorgaben aus Statik und Brandschutz sind zu beachten!

Siehe auch Detail MIA_D_176 Unterzug Deckenauflager
Menge: 9,500 m3

**3.1.3 Unterzug BSH 24/40 cm**
Abbund, Lieferung und Montage von Holzträger als
Unterzug im Innenbereich aus  Brettschichtholz nach
DIN EN 14080 mit DIN 20000-3
für Nutzungsklasse 1 und Gebrauchsklasse 0 mit
folgenden Eigenschaften:

- Fichte, gerade, parallelgurtiger
Brettschichtholzbinder
- Festigkeitsklasse GL 24c
- Lamellendicke für NKL1 + 2  40mm
- zweiseitige Sichtanforderung (unten und flurseitig)
- Querschnitt b x h = 240 x 400 mm

gem. Statik, Positionsplan Ebene 4, Pos. U402

inkl. Einbindung in Außenwand,
Abrechnung statisch erforderliche Verbindungsmittel in
gesonderter Position.

Montage auf BSH-Stützen in Außenwand sowie Anschluss an
Stahlbetonwand gem. Statik, s. Details 23 und 29

Ausführungsbereiche und Einzellängen:
Achse A: ca. 22,65 m
Achse C: ca. 9,6 m
Achse D: ca. 11,2 m
Achse F: ca. 14,4 m
Teilung jeweils gem. Statik.

Vorgaben aus Statik und Brandschutz sind zu beachten!

Siehe auch Detail MIA_D_176 Unterzug Deckenauflager
Menge: 5,800 m3

**3.1.4 Randstützen BSH 24/32 cm, Ebene 2**
Abbund, Lieferung und Montage von Holzstützen im
Innenbereich aus  Brettschichtholz nach DIN EN 14080
mit DIN 20000-3
für Nutzungsklasse 1 und Gebrauchsklasse 0 mit
folgenden Eigenschaften:

- Fichte, gerade, parallelgurtiger
Brettschichtholzbinder
- Festigkeitsklasse GL 24h
- Lamellendicke für NKL1 + 2  40mm
- Sichtanforderung
- Querschnitt b x h = 240 x 320 mm

gem. Statik, Positionsplan P3 (Ebene 2) S201

Montage gem. Statik Detail 31 auf Stahlbetondecke und
-Überzug

Abrechnung statisch erforderliche Verbindungsmittel in
gesonderter Position.

Einzellängen:
Ebene 2: Achse A und C ca. 3,36 m sowie Achse D und F
ca. 3,11 m

Vorgaben aus Statik und Brandschutz sind zu beachten!
Menge: 9,500 m3

**3.1.5 Randstützen BSH 24/32 cm, Ebene 3 und 4**
Abbund, Lieferung und Montage von Holzstützen im
Innenbereich aus  Brettschichtholz nach DIN EN 14080
mit DIN 20000-3
für Nutzungsklasse 1 und Gebrauchsklasse 0 mit
folgenden Eigenschaften:

- Fichte, gerade, parallelgurtiger
Brettschichtholzbinder
- Festigkeitsklasse GL 24h
- Lamellendicke für NKL1 + 2  40mm
- Sichtanforderung
- Querschnitt b x h = 240 x 320 mm

gem. Statik, Positionsplan P2 (Ebene 3), S301 und
Positionsplan P1 (Ebene 4), S401

Montage gemäß Statik Detail 28, Ausbildung Anschlüsse
und Auflager in separater Position

Abrechnung statisch erforderliche Verbindungsmittel in
gesonderter Position.

Einzellängen:
Ebene 4: ca. 3,25 m
Ebene 3: ca. 3,25 m

Vorgaben aus Statik und Brandschutz sind zu beachten!
Menge: 19,000 m3

**3.1.6 Oberer Anschluss Randstützen mit Schlitzblech**
Ausbildung oberer Anschluss von zuvor beschriebenen
BSH-Stützen an Stahlbetonüberzug gemäß Statik Detail
28:

Montage Schlitzblech mit angeschweißtem Dorn,
inkl. allen benötigten Fräsungen und Bohrungen in
Stütze,
inkl. bündigem Einleimen von Holzstöpseln in
Sichtqualität,
inkl. bündigem Einleimen von Holzleiste,

Abrechnung Stahlteile und statisch erforderliche
Verbindungsmittel in gesonderter Position.

Ausführung bei Stützen S201 und S301
Menge: 72,000 St

**3.1.7 Unterer Anschluss Randstützen mit Schlitzblech**
Ausbildung unterer Anschluss von zuvor beschriebenen
BSH-Stützen an Stahlbetonüberzug gemäß Statik Detail
28:

Montage Schlitzblech mit angeschweißtem Dorn,
inkl. allen benötigten Fräsungen und Bohrungen in
Stütze,
inkl. bündigem Einleimen von Holzstöpseln in
Sichtqualität,
inkl. bündigem Einleimen von Holzleiste,
inkl. Verguß Hüllwellrohr in Stb.- Überzug

Abrechnung Stahlteile und statisch erforderliche
Verbindungsmittel in gesonderter Position.

Ausführung bei Stützen S301 und S401
Menge: 72,000 St

**3.1.8 Innenstützen Flurachsen, BSH 24/40 cm**
Abbund, Lieferung und Montage von Holzstützen im
Innenbereich aus  Brettschichtholz nach DIN EN 14080
mit DIN 20000-3
für Nutzungsklasse 1 und Gebrauchsklasse 0 mit
folgenden Eigenschaften:

- Fichte, gerade, parallelgurtiger
Brettschichtholzbinder
- Festigkeitsklasse GL 24h
- Lamellendicke für NKL1 + 2  40mm
- zweiseitige Sichtanforderung (unten und flurseitig)
- Querschnitt b x h = 240 x 400 mm
- Einzellänge bis 3,7 m

gem. Statik, Positionsplan Ebene 4, Pos. S202, S302 und
S402

inkl. oberseitige Ausklinkung Stütze t x h = 240 x 480
mm zur Ausbildung eines Auflagers für die Unterzüge bei
Stützen S202 und S302 sowie t x h = 240 x 400 bei
Stützen S402
inkl. unterseitige Ausklinkung Stütze t x h = 85 x 140
für Einbindung Deckenelemente

Montage auf BSH-Stützen und -Unterzügen gemäß Angaben
Statik

Abrechnung statisch erforderliche Verbindungsmittel in
gesonderter Position.

Vorgaben aus Statik und Brandschutz sind zu beachten!
Menge: 30,000 m3

**3.1.9 Auflager Innenstützen auf Stahlbetondecke**
Ausbildung des Auflagers zuvor beschriebener
BSH-Stützen in Flurachsen auf Stahlbeton-Decken gemäß
Statik, s. Detail 32:

Montage mit Winkelverbindern
- inkl. Unterlage eines bituminösen
Abdichtungsstreifens mit Größe ca. 50 x 50 cm
zum Schutz der Holzwände vor Restfeuchte aus
Betonbauteilen, geeignet zum Anarbeiten der Abdichtung
Estrichleger.

- inkl. Ausführung Mörtelbett

Abrechnung Stahlteile und statisch erforderliche
Verbindungsmittel separat.

Ausführung bei:
- Stützen S202
- S302 im Bereich Achse B / 7 - 14
Menge: 43,000 St

**3.1.10 Auflager Innenstützen auf Stahlunterzug Mehrzweck- und Speiseraum**
Ausbildung des Auflagers zuvor beschriebener
BSH-Stützen in Flurachsen auf Stahlbeton-Decken gemäß
Statik, s. Detail 25:

Montage an Fahnenbleche Stahlunterzüge U204
- inkl. Unterlage eines bituminösen
Abdichtungsstreifens mit Größe ca. 50 x 50 cm
zum Schutz der Holzwände vor Restfeuchte aus
Betonbauteilen, geeignet zum Anarbeiten der Abdichtung
Estrichleger.

- inkl. Ausführung Mörtelbett

Abrechnung Stahlteile und statisch erforderliche
Verbindungsmittel separat.

Ausführung bei:
- Stützen S302
- S302 bei Achsen B & C im Bereich  Achsen 15 - 20
Menge: 12,000 St

**3.1.11 Innenstützen in Holztafelwand, BSH 180/240 mm**
Abbund, Lieferung und Montage von Holzstützen in
Holztafelwand integriert aus  Brettschichtholz nach
DIN EN 14080 mit DIN 20000-3
für Nutzungsklasse 1 und Gebrauchsklasse 0 mit
folgenden Eigenschaften:

- Fichte, gerade, parallelgurtiger
Brettschichtholzbinder
- Festigkeitsklasse GL 24h
- Lamellendicke für NKL1 + 2  40mm
- Querschnitt b x h = 180 x 240 mm
- Einzellänge 2,95 bis 3,3 m

gem. Statik, Positionsplan Ebene 4, Pos. S203, S303 und
S403

Montage mit Außenwänden gemäß Angaben Statik.

Abrechnung statisch erforderliche Verbindungsmittel in
gesonderter Position.

Vorgaben aus Statik und Brandschutz sind zu beachten!
Menge: 2,400 m3

#### Untertitel 3.2 Außenwände als Holzrahmenbauelemente

*Hinweis: 1. Hinweistext zu Untertitel 3.2*
Hinweise zur Planung und Ausführung von
Holzständerbauwänden:

In den Quadratmeterpreis sind das Abbinden der
Holzbauteile und alle nicht separat erfassten,
konstruktiv nötigen Maßnahmen wie Auswechslungen,
Mehrfachpfosten und Eckverstärkungen einzukalkulieren.
Außerdem sind Eckverbindungsmittel, Verbindungsmittel
der Elemente untereinander und die Verbindung mit der
Richtschwelle einzukalkulieren.
Besondere statisch relevante Bauteile wie z.B.
Verankerungselemente sind separat erfasst.

Vorelementierung von Wand- und Deckenbauteilen

Eine mögliche Vorelementierung der Außenwände nach
Planung des AN darf die Ausführung von Arbeiten anderer
Gewerke wie z.B. Einbau von Fenstern und bauseitigen
Fassaden nicht beeinträchtigen und ist zum Beginn der
Werk- & Montageplanung mit dem Architekten abzustimmen.

*Hinweis: 2. Hinweistext zu Untertitel 3.2*
Hinweis zu den Holzrahmenbauwänden:

Außenwände auf der Nord-und Südseite des Gebäudes sind
als Holzrahmenbauwände geplant sowie Wandabschnitte in
Teilbereichen an Ost- und Westseiten des Gebäudes.

Aussteifende Beplankung:

Die innere aussteifende Beplankung wird im Regelfall
als Holzwerkstoffplatte gem. Statik als aussteifende
Scheibe ausgebildet. Anforderung an die
Holzwerkstoffplatte:

- geeignet für tragende Zwecke im Trockenbereich (EN
13986:2004 +A1:2015)
- Bindemittel formaldehydfrei
- Cradle to Cradle Certified® Silver, FSC-zertifiziert,
PEFC-zertifiziert
- richtungsungebunden einsetzbar
- Wärmeleitfähigkeit (Dichte): 0.12 W/(mK)
- Wasserdampfdurchlässigkeit (  feucht/trocken): 50 /
100.

Richtfabrikat der aussteifenden Beplankung: LivingBoard
P4 o. glw.

Fabrikat und Typ für alle folgenden Positionen
Bieterangabe erforderlich:

Versetzte Anordnung der Holzwerkstoffplatten nach
Angabe Statik
Verklammerung nach Angabe Statik

Sämtliche Dämmschichten und Fassadenaufbau mit
gesonderter Abrechnung gemäß Titel 5.

Schrägschnitte an Punktelementen, wie z.B. an Stützen,
oder in Querrichtung von Wandelementen, zum Anarbeiten
an die Dachschrägen werden nicht besonders vergütet und
sind in die Angebots-Einheitspreise mit einzurechnen.
Neigung der jeweiligen Dachfläche ist zu beachten:
2,5 und 3,5 % Gefälle.

Ggf. erforderliche Stoßdeckungsleisten bei
Holzständerwänden sind einzukalkulieren und werden
nicht gesondert vergütet.

Anschlussfugen und Hohlräume sind durch Ausstopfen mit
Mineralwolle mit Schmelzpunkt mind. 1000 ° nach DIN
4102-17:2917-12 zu verschließen und luftdicht
abzukleben, weitere Maßnahmen bei Bauteilanschlüssen
sind gem. MHolzBauRL, Anhang 3 auszuführen.

Die Außenwände werden mit Richtschwelle ausgeführt,
dies ist in den Positionen aufgeführt.

Alle Außenbauteile müssen inkl. luftdichter Abklebung
der Anschlusspunkten an aufgehenden Bauteilen/
Durchdringungen etc. ausgeführt werden.

Hochfeuerhemmende Ausführung für gesamte
Tragkonstruktion gemäß bauaufsichtlicher Zulassung,
z.B. allgemein bauaufsichtliches Prüfzeugnis
P-SAC 02/III  669 der STEICO SE

**3.2.1 Holzständerwand, aussteifend, Außenwand, d= 196 mm**
Liefern und Montage von Holzständerwand als Wandtafel
nach DIN EN 1995,

Aufbautiefe insg. 196 mm.

Bestehend aus Holzrahmenkonstruktion aus
Konstruktionsvollholz für den nichtsichtbaren Bereich,
einschließlich Schwellen, Ständer, Rähme,
Auswechslungen nach statischen Erfordernissen (soweit
nicht gesondert beschrieben):

Ständerwerk:
- Material: C24 (KVH NSi oder glw.), GK0, NKL1, u  18%
- Rähm: b x h = 180 x 80 mm
- Ständer: b x h = 60 x 180 mm, e = 625 mm
- Randständer b x h = 140 x 180 mm
- Richtschwelle Wände auf Ebene 2: b x h = 120 x 60 mm
- Richtschwelle Wände auf Ebenen 3 und 4: b x = 180 x
60 mm
- Schwelle: b x h = 180 x 60 mm

Innenseitige aussteifende Beplankung mit Holzspanplatte
wie zuvor beschrieben nach DIN EN 312, d 16 mm, inkl.
hinterlegte Stöße, wie folgt:

- Befestigung: Klammern ø 1,5 x 50 einreihig, a = 50
mm, diese sind in die Position einzukalkulieren und
werden nicht gesondert vergütet
- Ausführung als Aussteifung gem. Statik sowie als
Dampfbremse, inkl. Luftdichter Abklebungen in der Ebene
der Holzspanplatte an allen Fugen und Anschlüssen.

Zwischendämmung Mineralwolle d = 180 mm, Abrechnung in
separater Position.

Montage Richtschwelle gem. Statik auf:
- Brettstapelelementen der HBV-Decken, D = 260 mm
(Ebenen 3 und 4),
- Stahlbetondecke und -Bodenplatte sowie in
Teilbereichen auf Stahlbetonaufkantung d = 180 mm
(Ebene 2)

Montage Wand auf Richtschwelle gemäß Statik, inkl.
statisch benötigter Klammern, s. Statik Details 08 und
09.
Abrechnung weiterer statisch erforderliche
Verbindungsmittel in gesonderter Position.

Vorgaben aus Statik und Brandschutz sind zu beachten!

Elementhöhe: ca. 3,15 - 3,6 m
Menge: 350,000 m2

**3.2.2 Holzständerwand, Außenwand, d= 196 mm**
Liefern und Montage von Holzständerwand als Wandtafel
nach DIN EN 1995,

Aufbautiefe 196 mm.

Bestehend aus Holzrahmenkonstruktion aus
Konstruktionsvollholz für den nichtsichtbaren Bereich,
einschließlich Schwellen, Ständer, Rähme,
Auswechslungen nach statischen Erfordernissen (soweit
nicht gesondert beschrieben):

Ständerwerk:
- Material: C24 (KVH NSi oder glw.), GK0, NKL1, u  18%
- Rähm: b x h = 180 x 80 mm
- Ständer: b x h = 80 x 180 mm, e = 312,5 mm
- Schwelle: b x h = 180 x 60 mm

Innenseitige aussteifende Beplankung mit Holzspanplatte
wie zuvor beschrieben nach nach DIN EN 312, d 16 mm,
inkl. hinterlegte Stöße, wie folgt:

- Befestigung: Klammern 1,53 x 50, a  100 mm
- Ausführung als Dampfbremse, inkl. Luftdichter
Abklebungen in der Ebene der Holzspanplatte an allen
Fugen und Anschlüssen.

Zwischenständerdämmung Mineralwolle d = 180 mm,
Abrechnung in separater Position.

Montage gem. Statik auf:
- Brettstapelelementen der HBV-Decken (Ebenen 3 und 4),
- Stahlbetondecke und -Bodenplatte sowie in
Teilbereichen auf Stahlbetonaufkantung d = 180 mm
(Ebene 2)

Vorgaben aus Statik und Brandschutz sind zu beachten!

Elementhöhe: ca. 3,15 - 3,6 m

Richtfabrikat der Beplankung: LivingBoard P4 o. glw.
Menge: 73,000 m2

**3.2.3 Direktbeplankung 2-lagig GF 2 x 15mm**
Lieferung und Montage einer Direktbeplankung auf zuvor
beschriebenen Holzständerwänden als
brandschutztechnisch wirksame Bekleidung gem.
Muster-Holzbau-Richtlinie (MHolzBauRL, Nr. 4.2)

2 x Gipsfaserplatten mit jeweils  d = 15 mm

Befestigung nach Angabe Hersteller, inklusive
Befestigunsmittel

inkl. aller Zuschnitte
inkl. Verspachtelung aller Fugen, Q1

Ausführung oberer Anschluss an Dübelholzdecken in
Aussparung, s. Detail MIA_D_155 Deckenauflager längs

Vorgaben aus Statik und Brandschutz sind zu beachten!
Menge: 450,000 m2

**3.2.4 Zulage Ausführung mit Oberflächenqualität Q3**
Zulage zu zuvor beschriebener Direktbeplankung auf
Wänden für die Ausführung
in Oberflächenqualität: Q3 gem. Merkblatt Nr. 2 des
Bundesverbandes der
Gipsindustrie e.V.;

Ausführungsorte gem. Angabe Bauleitung
Menge: 450,000 m2

**3.2.5 Laibungsbekleidung 2-lagig GF**
Ausführen der zuvor beschriebenen GF-Direktbeplankung
in Fensterlaibungen gem. MHolzBauRL, Nr. 4.4.,

Leibungstiefe bis ca. 10 cm

Vorgaben aus Statik und Brandschutz sind zu beachten!

Hinweis:
Die Ausführung der Leibungsbeplankung erfolgt nach den
Einbau der Fenster.
Menge: 60,000 m

**3.2.6 Laibungsbekleidung Rundfenster ø 160 cm**
Zulage für Erstellung der zuvor beschriebenen
Laibungsbkleidung bei Rundfenster mit Formstücken für
Rohbauöffnung DM = 160 cm.
Menge: 1,000 St

**3.2.7 Zulage schräge Oberseite mit 2,5 bis 3,5 %**
Zulage zu zuvor beschriebenen Holzständerwänden, für
Ausführung mit schräger Oberseite auf gesamter
Wandlänge mit 2,5 - 3,5 % als Auflager
Brettstapel-Dachelement.

Inkl. Schrägschnitt bei zuvor beschriebener
aussteifender Beplankung sowie bei Direktbeplankung.

Ausführung bei Außenwänden bei Achse 1, 6/7 und 20.

Hinweis: Schrägschnitte in Querrichtung von
Wandelementen zum Anarbeiten an die Dachschrägen werden
nicht besonders vergütet und sind in die
Angebots-Einheitspreise mit einzurechnen.

Neigung der jeweiligen Dachfläche ist zu beachten:
2,5 und 3,5 % Gefälle.
Menge: 30,000 m

**3.2.8 Zusätzliche Befestigung Randständer mit Zuganker, Ebene 2**
Ausführung einer zusätzlichen Befestigung an
Randstützen auf der Stb.-Decke & - Bodenplatte mittels
Zuganker, s. Statik Detail 10,

inkl. Ausbildung Zapfen-Verbindung von Randständer mit
Schwelle und Richtschwelle und dafür benötigten
Aussparungen.

Abrechnung Zuganker und weitere benötigte statische
Verbindungsmittel erfolgt separat.
Menge: 8,000 St

**3.2.9 Schwellenausbildung bitum. Abdichtungsstreifen**
Unterlage eines bituminösen Abdichtungsstreifens
zum Schutz der Holzwände vor Restfeuchte aus
Betonbauteilen.

Breite: 50 cm

Oberseite: besandet
Deckschichten: Oxidbitumen
Einlage: Rohfilzpappe 500 g/m2
Unterseite: besandet

Nahtüberdeckung mit 20 cm

Abdichtung geeignet zum Anarbeiten der Abdichtung
Estrichleger.

Ausführung bei Außenwänden Ebene 2.
Ausführung nach Aufforderung Bauleitung.

Richtfabrikat: Vedatect R 500 o.glw.

Fabrikat und Typ: '....................................
...........................'
Menge: 50,000 m

**3.2.10 Schwellenausbildung bitum. Abdichtungsstreifen bei Stützen**
Ausführung der zuvor beschriebenen Schwellenausbildung
mit bituminösen Abdichtungsstreifen bei BSH-Stützen auf
Stb.-Decke bzw. -Bodenplatte.

Maße Abdichtungsstreifen b x h = ca. 50 x 50 cm

Ausführung bei allen Stützen auf Ebene 2.
Menge: 51,000 St

*Hinweis: 1. Hinweistext zu Normalposition 3.2.11*
Das Untermörteln der tragenden Holzbauteile erfolgt
nach der Montage der Holzkonstruktion auf der
abgedichteten
StB-Bodenplatte/StB.-Aufkantung.

Richtfabrikat gem. Statik: Pagel V14/40
Unterstopfmörtel o. glw.

**3.2.11 Untermörteln Holzständerwände**
Alle Hohlräume zwischen den Holzständerwänden und der
bituminösen Abdichtung der Bodenplatte/Aufkantung nach
Abschluss der Montage vollständig mit
Quell-/ bzw. Unterstopfmörtel unterfüllen.

d = ca. 15-20 mm

Ausführungsmenge wird nach Notwendigkeit zusammen
mit der Bauleitung vor Ort festgelegt.
Menge: 50,000 m

**3.2.12 Wanddurchführung, bis 0,10 qm**
Durchführung in vorbeschriebenen Holzständerwänden
herstellen, durch alle Schichten inkl. außenliegender
Dämmung.

Wandstärke: d = 22,5 cm + 6 cm außenliegende Dämmung

inkl. Schließen und Dämmen nach HLS-Leitungsführung,
Verklebung luftdicht und Ausdämmen gem. MHolzBauRL, Nr.
3.3 und 4.4.
Menge: 3,000 St

**3.2.13 Wanddurchführung, bis 0,50 qm**
Wanddurchführung wie zuvor, jedoch

bis 0,5 qm

inkl. Schließen und Dämmen nach bauseitiger
Leitungsführung.
Menge: 1,000 St

**3.2.14 Herstellung Fensteröffnung, rund, ø 160 cm**
Runde Fensteröffnung in zuvor beschriebener
Holzständerwand herstellen:

Durchmesser: ca. 160 cm

Ausführung Ebene 2: F.E2.16.2

runde Fensterlaibung in der Holzständerebene, Tiefe 18
cm, aus KVH-Querschnitten herstellen, die Außenseite
kann als Polygon ausgebildet werden, der
Innendurchmesser muss rund ausgeführt werden.

Stärke mind. 8 cm

inklusive zusätzlich notwendige Holzständer zur
Befestigung seitlich und Sturz/Riegel zur Befestigung
oben/unten

inkl. runden Ausschnitten in zuvor beschriebener
aussteifender Beplankung und Brandschutz-Beplankung.
Menge: 1,000 St

**3.2.15 Fensterbrüstung Ebene 2**
Lieferung und Montage einer Fensterbrüstung als
Holzständerkonstruktion,

Höhe = ca. 65 cm,

Aufbautiefe 196 mm.

Bestehend aus Holzrahmenkonstruktion aus
Konstruktionsvollholz für den nichtsichtbaren Bereich,
einschließlich Schwellen, Ständer, Rähme nach
konstruktiven Erfordernissen:

Ständerwerk:

- Material: C24 (KVH NSi oder glw.), GK0, NKL1, u  18%
- Rähm: b x h = 180 x 80 mm
- Ständer: b x h = 80 x 180 mm, e = 625 mm
- Schwelle: b x h = 180 x 60 mm

Innenseitige aussteifende Beplankung mit Holzspanplatte
wie zuvor beschrieben nach nach DIN EN 312, d 16 mm,
inkl. hinterlegte Stöße, wie folgt:

- Befestigung: Klammern 1,53 x 50, a  100 mm
- Ausführung als Dampfbremse, inkl. Luftdichter
Abklebungen in der Ebene der Holzspanplatte an allen
Fugen und Anschlüssen.

Zwischenständerdämmung Mineralwolle d = 180 mm,
Abrechnung in separater Position.

Montage gem. Statik auf:
- Stahlbetondecke und -Bodenplatte, Ebene 2

inkl. beidseitiger Anschluss an Holzrahmenwände bei
Fenster F.E2.07.1 sowie beidseitiger Anschluss an
Stahlbetonstützen bei Fenster F.E2.18.6:
- Ausstopfen Anschlussfugen mit Mineralwolle mit
Schmelzpunkt mind. 1000 ° nach DIN 4102-17:2917-12
- Ausführung Anschlüsse nach MHolzBauRL, Anhang 3.

Siehe Details:
MIA_D_255 Fenster MZR E2
MIA_D_258 Fenster Flur Nord E2
Menge: 6,000 m

**3.2.16 Wandverlängerung für Fenstereinbau**
Lieferung und Montage einer seitlichen Wandverlängerung
für den bauseitigen Einbau von Fenstern bestehend aus:

KVH b x h = 180 x 60 mm
Mineralwolledämmung ca. 50 mm

inkl. Ausführung aussteifender Beplankung wie zuvor
beschrieben mit d = 16 mm  sowie Anschluss an
Beplankung der angrenzenden Holzrahmenwände

inkl. Ausführung der brandschutztechnisch wirksamen
Beplankung wie zuvor beschrieben mit d = 2 x 15 mm
GF-Platten mit Verspachtelung in Oberflächenqualität Q3
sowie Anschluss an Beplankung der angrenzenden
Holzrahmenwände, Abrechnung Beplankung in Leibung in
separater Position

nach Wahl des AN kann die Verlängerung gemeinsam mit
den Außenwänden erstellt und geliefert werden, ggf.
benötigte Ausführung von Schwelle und Rähm sind dann in
die Position einzukalkulieren und werden nicht separat
vergütet.

Montage auf Stb.-Decke in Ebene 2 sowie Dübelholzdecke
auf Ebenen 3 und 4.

Abrechnung nach Laufmetern.

Ausführung bei folgenden Fenstern:
F.E2.07.1
F.E3.07.1
F.E3.13.1
F.E3.14.1
F.E4.07.1
F.E4.13.1
F.E4.14.1

Siehe Details:
MIA_D_255.V Fenster MZR E2
MIA_D_256.V Fenster Flur Süd E3
MIA_D_257.V Fenster Flur Süd E4
MIA_D_258.V Fenster Flur Nord E2
MIA_D_259.V Fenster Flur Nord E3
MIA_D_260.V Fenster Flur Nord E4
MIA_D_261.V Fenster Leitung E2
MIA_D_262.V Fenster Therapieraum E3
MIA_D_263.V Fenster Leitung 2 E4
Menge: 42,000 m

**3.2.17 Fenstersturz, BSH, 165 - 235 x 200 mm, an Dachdeckenelement**
Holzträger BSH, liefern und montieren

liegend

Breite: 120 mm
Höhe: 165 - 235 mm
Einzellängen: ca. 2,9 - 3,15 m

als Fenstersturz an Dachdeckenelement unsichtbar
befestigt,

inkl. Schrägschnitt zum Ausgleich Dachschräge mit ca.
2,5 %,

inkl. Ausführung von zuvor beschriebener
Brandschutzbeplankung 2 x GF 15 mm, raumseitig seitlich
mit schräger Oberkante und unterseitig in
Fensterleibung,

inkl. beidseitiger Anschluss an in Holzrahmenwände
integrierte BSH Stützen bei Fenster sowie an
Stahlbetonwand in Abhängigkeit von Fugenbreite nach
MHolzBauRL, Anhang 3 sowie Dampfdichte Abklebung

Ausführung auf Ebene 4 bei folgenden Fenstern:
F.E4.15.1
F.E4.14.1
F.E4.07.1

Siehe Details:
MIA_D_257.V Fenster Flur Süd E4
MIA_D_260.V Fenster Flur Nord E4
MIA_D_263.V Fenster Leitung 2 E4
Menge: 10,000 m

#### Untertitel 3.3 HBV-Decken & Dach

*Hinweis: 1. Hinweistext zu Untertitel 3.3*
In den folgenden Positionen werden Brettstapelelemente
"Akustik + 35 HF" des Herstellers Inholz beschrieben,
diese liegen den statischen Berechnungen zu Grunde und
sind über europäisch technische Bewertungen (ETA)
geregelt. Sofern das Produkt eines anderen Herstellers
gewählt wird, ist der Tragwerksplaner darüber zu
informieren. Herstellerspezifisch bedingt sind ggf.
aufgrund abweichender Elementaufbauten neue statische
Nachweise erforderlich. Diese sind vom Auftragnehmer zu
erbringen und 2-fach in Papierform dem Prüfingenieur
für Standsicherheit zur Prüfung vorzulegen und in
digitaler Form dem Tragwerksplaner zur Durchsicht zu
übermitteln.

Hinweise zur Ausführung der HBV-Decken:

Der nachträgliche Anschluss der HBV-Decken bzw. der
Stahlträger erfolgt über Rückbiegeanschlüsse, die
bauseits vorhanden sind sowie den bereits vorhandenen
Auflagern.

Der Aufbeton für die HBV-Decken bzw. Dübelholzdecken
ist vom Holzbauunternehmen bzw. dessen Subunternehmer
auszuführen.

*Hinweis: 2. Hinweistext zu Untertitel 3.3*
Hilfsabstützungen für Traggerüste HBV-Decken:

Hilfsabstützungen und Traggerüste sind in die
Positionen mit ein
zu kalkulieren.

Die erforderlichen Vorhaltung der Stützen wird nicht
gesondert
vergütet.

Die Rüstung ist vom AN eigenständig in ausreichender
Form und Menge zu planen. Die erforderliche
Ausschalfrist von bis zu 28 Tagen ist zu
berücksichtigen.
Insbesondere sind zu berücksichtigen:

Die Rüstungen der HBV-Decken sind bis 28 Tage nach der
Betonage der obersten
Geschossdecke bis auf die Bodenplatte durchzustellen.

Weiterhin ist zu beachten, dass Traggerüste der
Bemessungsklasse B gem. DIN EN 12812 erforderlich sind,
wenn eines der folgenden Kriterien erfüllt ist:

- Lichte Spannweite Träger oder Decken > 6,00 m
- Höhe bis UK zu errichtendes Bauteil > 3,5 m

Für Traggerüste der Bemessungsklasse B sind durch den
AN statische Berechnungen sowie Planzeichnungen gem.
DIN EN 12812 zu erstellen und auf der Baustelle vor Ort
vorzuhalten!

Lastangaben der Tragwerksplanung für die temporäre
Abstützung:

Die Auflagerlast ergibt bei einer Abstützung in den
Drittelspunkten zu qd = 24,3 kN/m je Geschoss. Somit
gilt:
E3  qd =  1x 24,3 kN/m  = 24,3 kN/m
E2:  qd =  2x 24,3 kN/m  = 48,6 kN/m

**3.3.1 Deckenelement Brettstapel mit Akustikfräsung & -Absorber, d = 260 mm, Sichtqualität**
Abbund, Lieferung und Montage von Dübelholz nach
ETA-25/0488 oder gleichwertig aus durchlaufenden,
hochkant stehenden Brettlamellen mit Verdübelung aus
Buchendübeln als Deckenelement, Nutzungsklasse 1 nach
DIN EN 1995-1-1, mit folgenden Eigenschaften:

- Fichte, 4-seitig gehobelt
- Festigkeitsklasse C24
- Querschnitt h = 260 mm, Lamellenbreite b = 60 mm
- Einzellänge bis 7,30 m
- Lamellen beidseitig genutet 35 mm und Hohlraum mit
Holzfaser-Akustikabsorber 35 x 20 mm gefüllt
- sichtbare Schlitzbreite 8 mm, Tiefe 12 mm

Unterseite in Sichtqualität!

Bewerteter Schallabsorptionsgrad:  w=  0,65 (H)
Schallabsorberklasse C
(Nachweis durch Prüfzeugnis erforderlich)

gem. Statik, Positionsplan P1 (Ebene 4), D401 und D402,
P2 (Ebene 3) D301 sowie P3 (Ebene 2) D201

Ausklinkungen für Auflager in separater Position.
Ausschnitte in separater Position.
Kerven für Holz-Beton-Verbund in separater Position.

Montage gem. Statik auf Holzständerbau-Außenwänden,
Über- und Unterzügen sowie Auflagertaschen in
Stahlbetonwänden - & Decken und Stahlwinkeln (Winkel
und Mörtelbett in gesonderter Position.

Inkl. Einbindung in Holzständeraußenwände mit
Verbindung Dampfdichter Ebene über die Deckenstirn,
inkl. Krananschlagmöglichkeit,
inkl. rechtwinkligem Zuschnitt,
inkl. Holzdübel und konstruktive Verbindungsmittel,
sonstige statische Verbindungsmittel in gesonderter
Position.

Vorgaben aus Statik und Brandschutz sind zu beachten!

Richtfabrikat der Decke: Inholz Akustik + 35 HF oder
gleichwertig

Fabrikat und Typ: '....................................
...........................'
Menge: 1420,000 m2

**3.3.2 Deckenelement Brettstapel mit Akustikfräsung & -Absorber, d = 180 mm, Sichtqualität**
Wie zuvor beschriebene Position, aber d = 180 mm,
Einzellänge bis ca. 3,40 m

inkl. Ausstopfen der Fuge zu Deckenelementen mit d =
260 mm im Bereich des Auflagers an Unterzügen mit nicht
brennbarer Mineralwolle.

Siehe Statik, Positionsplan P2 (Ebene 3), D302 und P3
(Ebene 2) D202
Menge: 205,000 m2

**3.3.3 Deckenelement Brettstapel ohne Akustikfräsung & -Absorber, d = 180 mm**
Wie zuvor beschriebene Deckenelemente d = 180mm, aber
Ausführung ohne Akustikfräsung und Holzfaserabsorber,

Untersicht glatt, ohne Sichtanforderung,

Einzellänge bis ca. 4,20 m,

Montage gem. Statik in Auflagertasche Stb.-Wand,
Stahlträger U205 sowie Holzständerwand W202, s. Statik
Detail 26

Inkl. Lieferung und Montage von Auflagerholz in
Holzrahmenbauwand KVH b x h x l = 90 x 220 x 900 mm

Siehe Statik, Positionsplan P3 (Ebene 2) D204
sowie Detail MIA_D_108_Deckensprung Ebene 2
Menge: 3,000 m2

**3.3.4 Deckenelement Brettstapel ohne Akustikfräsung & -Absorber, d = 260 mm,**
Wie zuvor beschriebene Deckenelemente d =260 mm, aber
ohne Ausführung der Akustikfräsung und
Holzfaserabsorber,

Untersicht glatt, ohne Sichtanforderung,

Ausführung im Bereich Küche, Raumnummer E2.17.
Menge: 36,000 m2

**3.3.5 Aussteifende Beplankung Dachelemente, d = 15 mm**
Oberseitige aussteifende Beplankung auf zuvor
beschriebene Brettstapelelemente mit einer
Holzspanplatte nach DIN EN 312, t = 15 mm, zur
Ausbildung einer Dachscheibe nach DIN EN 1995-1-1, mit
folgenden Eigenschaften:

- geeignet für tragende Zwecke im Feuchtbereich (EN
13986:2004 +A1:2015)
- Bindemittel formaldehydfrei
- Cradle to Cradle Certified® Silver, FSC-zertifiziert,
PEFC-zertifiziert
- richtungsungebunden einsetzbar
- Wärmeleitfähigkeit (Dichte): 0.12 W/(mK)
- Wasserdampfdurchlässigkeit (  feucht/trocken): 100 /
100.

Ausführung als Aussteifung gem. Statik sowie als
Dampfbremse.

Inkl. Lieferung, Abbund / Zuschnitt & Montage,
inkl. Klammern 1,53x50, a  50 mm zur Befestigung gem.
Statik
inkl. hinterlegte Stöße
inkl. Klammern gem. Statik Detail 01

Ausführung oberseitig auf Dachelementen. Ausschnitte in
gesonderter Position.

Inklusive luftdichter Abklebung aller Fugen/ Stöße
oberseitig zur Ausbildung einer durchgängigen
luftdichten Ebene.

Siehe Statik, Positionsplan P1 (Ebene 4), D401 und 402

Richtfabrikat: LivingBoard P5 contiprotect o. glw.,
t=15 mm

Fabrikat und Typ: '....................................
...........................'
Menge: 573,000 m2

**3.3.6 Ausschnitte für Stützen**
Herstellung von Ausschnitten in Brettstapeldecken mit d
= 260 und 180 mm für die Einbindung von Stützen,

Größen l x b = 220 / 280 x 240 mm

Ausführung bei allen Stützen S201, S202, S301, S302,
S401 und S402.
Menge: 195,000 St

**3.3.7 Ausbildung Deckenauflager quer zur Spannrichtung, B 100 mm**
Ausfräsung im Bereich von Deckenauflagern quer zur
Spannrichtung mit Ausbildung einer Schattennut und
Unterbrechung der Akustikprofilierung.
Die Fräskanten bleiben umlaufend sichtbar, bei der
Montage ist daher ein exaktes Ausrichten und ggf.
Nacharbeiten notwendig.

Breite:  100 mm
Tiefe: 47 mm ( = Tiefe der Akustikprofilierung)

Position gilt für zuvor beschriebenen Deckenstärken D=
160 - 180 mm.

Ausführung bei Deckenauflager an:
- Stahlbetonauflagertaschen, Abrechnung nach Lauflänge
Wand.

Siehe Detail:
MIA_D_104.V Auflagertaschen Brettstapeldecke
Menge: 90,000 m

**3.3.8 Ausbildung Deckenauflager quer zur Spannrichtung, B 200 mm**
Ausfräsung im Bereich von Deckenauflagern wie zuvor
beschrieben, jedoch:

Breite:  200 mm

Ausführung bei Deckenauflager an:
- Unterzügen Flurachse, Abrechnung nach Lauflänge
Unterzug,
- Stahlunterzüge Mehrzweckraum, Abrechnung nach
Lauflänge Unterzug.

Siehe Details:
MIA_D_176 Unterzug Deckenauflager
MIA_D_105.V Auflager Stahlträger Achse B
MIA_D_106.V Auflager Stahlträger Achse C
Menge: 170,000 m

**3.3.9 Ausbildung Deckenauflager quer zur Spannrichtung, B 300 mm**
Ausfräsung im Bereich von Deckenauflagern wie zuvor
beschrieben, jedoch:

Breite:  300 mm
Tiefe: 47 mm ( = Tiefe der Akustikprofilierung)

Ausführung bei Deckenauflager an:
- Unterzügen Flurachse, Abrechnung nach Lauflänge
Unterzug,
- Stahlunterzüge Mehrzweckraum, Abrechnung nach
Lauflänge Unterzug.

Siehe Details:
MIA_D_176 Unterzug Deckenauflager
MIA_D_105.V Auflager Stahlträger Achse B
MIA_D_106.V Auflager Stahlträger Achse C
Menge: 170,000 m

**3.3.10 Ausbildung Deckenauflager quer zur Spannrichtung, B 400 mm**
Ausfräsung im Bereich von Deckenauflagern wie zuvor
beschrieben, jedoch:

Breite:  400 mm
Tiefe: 50 - 70 mm gem. Statik

Ausführung bei Deckenauflager an:
- Überzüge, Abrechnung nach Lauflänge Überzüge.

Siehe Detail:
MIA_D_252.V Sonnenschutz Lamellen Vertikalschnitt
Menge: 180,000 m

**3.3.11 Ausbildung Deckenauflager parallel zur Spannrichtung**
Ausfräsung im Bereich von Deckenauflagern parallel zur
Spannrichtung mit Ausbildung einer Schattennut und
Unterbrechung der Akustikprofilierung.
Die Fräskanten bleiben umlaufend sichtbar, bei der
Montage ist daher ein exaktes Ausrichten und ggf.
Nacharbeiten notwendig.

Breite: 150 - 200 mm
Tiefe: 47 mm ( = Tiefe der Akustikprofilierung)

Position gilt für zuvor beschriebenen Deckenstärken D=
160 - 180 mm.

Ausführung bei Deckenauflager an:
- Holzständer-Außenwänden, Abrechnung nach Lauflänge
Wand,
- Auflager-Stahlwinkel, Abrechnung nach Lauflänge
Winkel.
Menge: 190,000 m

**3.3.12 Ausbildung Schubstoß Dachdeckenscheibe First**
Ausbildung Schubstoß der Dachdeckenscheiben im First
gem. Statik, s. Detail 02,

inkl. Lieferung und Montage Schubbrett C24 b x h = 120
x 80 mm
inkl. Fräsung in Deckenscheiben für Schubbrett
inkl. zusätzlichen Klammern gem. Statik.

Ausführung bei First Achse C / 12 - 20 und D / 1 - 6.
Menge: 21,000 m

**3.3.13 Ausbildung Zugstoß Dachdeckenscheibe in Spannrichtung**
Ausbildung Schubstoß der Dachdeckenscheiben gem.
Statik, s. Detail 03,

Montage von Lochband, l = 500 mm gem. Statik,
Abrechnung Verbindungsmittel in gesonderter Position.
Menge: 14,000 St

**3.3.14 Ausbildung Zugstoß Dachdeckenscheibe quer zur Spannrichtung**
Ausbildung Zugstoß Dachdeckenscheiben quer zur
Spannrichtung gem. Statik, s. Detail 04,

Montage von Lochband über gesamte Länge Deckenscheibe
gem. Statik, Abrechnung Verbindungsmittel in
gesonderter Position.
Menge: 95,000 m

**3.3.15 Anschluss Dachdeckenscheibe an Stahlbeton mit Zuganker Typ 1**
Anschluss Dachdeckenscheibe an Stahlbeton mit Zuganker
gem. Statik, s. Detail 05,

Zugplatte, Kammnägel und Bolzenanker als statische
verbindungsmittel in gesonderter Position.
Menge: 6,000 St

**3.3.16 Anschluss Dachdeckenscheibe an Stahlbeton mit Zuganker Typ 2**
Anschluss Dachdeckenscheibe an Stahlbeton mit Zuganker
gem. Statik, s. Detail 06,

Zugpltte, Kammnägel und Bolzenanker als statische
verbindungsmittel in gesonderter Position.
Menge: 1,000 St

**3.3.17 Schubanschluss Dachdeckenscheibe an Stahlbeton, quer zur Spannrichtung**
Ausbildung eines Schubanschluss der Dachdeckenscheibe
an STahlbetondecken gem. Statik, s. Detail 11,

inkl. Überstand zuvor beschriebener aussteifender
Beplankung der Dachdeckenscheiben
inkl. Lieferung und Montage einer Schubbohle C24, b x h
= 140 x 60 mm,
zusätzliche Klammern, Bolzenanker und Dübel der bes.
Bauart als statische Verbindungsmittel in gesonderten
Positionen.

Siehe Detail:
MIA_D_104.V Auflagertaschen Brettstapeldecke
Menge: 16,500 m

**3.3.18 Schubanschluss Dachdeckenscheibe an Stahlbeton, längs zur Spannrichtung**
Ausbildung eines Schubanschluss der Dachdeckenscheibe
an Stahlbetondecken gem. Statik, s. Detail 12,

inkl. Lieferung und Montage zusätzlicher Klammern,
Bolzenanker und Stahlwinkel als statische
Verbindungsmittel in gesonderten Positionen.

Siehe Detail:
MIA_D_155.V Deckenauflager längs
Menge: 22,000 m

**3.3.19 Schrägschnitte am Deckenrand zum Ausgleich der Dachneigung**
Schrägschnitte am Deckenrand von zuvor beschriebenen
Brettstapelelementen mit d = 260 mm im Dachbereich an
Traufe, zum Ausgleich der Dachneigungen von 2,5 % und
3,5 %.
Menge: 60,000 m

**3.3.20 Fräsungen für Leuchten, B x T= 50 x 47 mm**
Fräsung für Installation von Leuchten, rechteckig, in
zuvor beschriebenen Dübelholz-Decken

D= 50 mm, T= 47 mm

Einzellängen ca. 2m in Flurbereichen und 5 m in
Hauptnutzräumen

Unterseitig an Decken mit Akustikabsorbern die
genuteten Lamellen ausfräsen.

Fräskanten bleiben sichtbar.

Positionen Leuchten: s. Deckenspiegel MIA_WP_031 - 033.
Festlegung der genauen Positionen im Zuge der
Werkstattplanung.

Siehe Detail:
MIA_D_170.V Fräsung Einbauleuchte
Menge: 400,000 m

**3.3.21 Bohrungen, D= 30 mm**
Bohrungen für ELT-Installation durch zuvor beschriebene
Massivholzdecken

D = 30 mm

Bohrung durch den gesamten Deckenquerschnitt inkl.
Beplankung, Position gilt für alle Deckenstärken.

Festlegung der Positionen in Absprache mit ELT-Planer
im Zuge der Werkstattplanung.
Menge: 100,000 St

**3.3.22 Deckendurchbruch 30 x 15 cm**
rechteckigen Deckendurchbruch in zuvor beschriebenen
Decken D= 260 mm inkl. Abdeckung herstellen.

Abmessungen: 30 x 15 cm.
Menge: 3,000 St

**3.3.23 Kernbohrungen Geschossdecken bis DM 160 mm**
Erstellung von Kernbohrungen / runden Ausfräsungen in
zuvor beschriebenen Brettstapelelementen mit d = 260 mm
für bauseitigen Verzug HLS-Leitungen,

ø = 60 - 160 mm

Ausführung in Deckenelementen über Ebenen 2 und 3,
Positionierung gem. Statik s. Detail 19.

Inkl. Ausstopfen und Fixieren der Durchbrüche mit
geeignetem formstabilem Material zur Übertragung der
Durchbrüche in die Aufbetonschicht, inkl. oberseitigem
Überstand von ca. 20 cm.
Menge: 40,000 St

**3.3.24 Kernbohrungen DM 120 - 170 mm, Dachelemente**
Erstellung von Kernbohrungen / runden Ausfräsungen in
zuvor beschriebenen Brettstapelelementen mit d = 260 mm
sowie der oberseitigen Beplankung für bauseitigen
Verzug HLS-Leitungen,

ø = 120 - 170 mm

Ausführung in Dach-Deckenelementen über Ebene 4,
Positionierung gem. Statik s. Detail 13, inkl.
zusätzlicher Verschraubung in Decke gem. Statik.
Menge: 7,000 St

**3.3.25 Zulage für zusätzliche kreisrunde Fräsung um Kernbohrungen in Ebene Akustik-Lamellen**
Zulage zu zuvor beschriebenen Kernbohrungen für die
Erstellung einer unterseitigen umlaufenden Fräsung um
Kernbohrungen in den Dübelholz-Decken  mit

B = ca. 100 mm
T = 47 mm.

Unterseitig an Decken mit Akustikabsorbern die
genuteten Lamellen ausfräsen.
Menge: 10,000 St

**3.3.26 Ausbildung Anschluss für Trockenbauwände, parallel zur Deckenspannrichtung**
Lieferung und Montage eines Abdeckbretts für den
bauseitigen Anschluss von Trockenbauwänden längs zur
Spannrichtung der Deckenelemente mit d = 260 mm

Fichte d = 22 mm, b = 240 mm, Sichtqualität,

beidseitig oberseitig genutet mit t = 10 mm und h = 8
mm,

Montage mit Dichtband ca. 2 mm auf Dübelholzdecke,
Verschraubung unsichtbar, diagonal.

Siehe Detail:
MIA_D_171.V Deckenanschluss Trockenbauwand
Menge: 100,000 m

**3.3.27 Aussparung für Sonnenschutz**
Mehraufwand für Herstellung einer Aussparung in zuvor
beschriebenen Dübelholzdecken mit d = 180 mm für
bauseitigen Einbau von Fenstern und Sonnenschutz,

Stirnseitiges Auslassen einer Lamelle mit 180 x 60 mm
auf gesamte Spannweite,
inkl. Ausstopfen von entstehenden Hohlräumen im Bereich
des Auflagers an BSH-Unterzügen und Stahl-Unterzügen.

Ausführung bei Decken D202 und D302 bei Fenstern
F.E2.18.6 und F.E3.13.1.

Siehe Details:
MIA_D_255.V Fenster MZR E2
MIA_D_256.V Fenster Flur Süd E3
MIA_D_257.V Fenster Flur Süd E4
Menge: 2,000 St

**3.3.28 Abdeckbrett, VH Fichte, b x h = 320 x 70 mm, Sichtqualität**
Lieferung und Montage eines Abdeckbrett zur
brandschutztechnischen Abdeckung der Verschraubung bei
Deckenauflager Brettstapeldecke an Überzug U401 auf
Ebene 4,

Abmessungen b x h = 320 x 70 mm, Unterseite in
Sichtqualität, Unterseite muss bündig zur angrenzenden
Deckenuntersicht hergestellt werden.

Ausführung gem. Statik Detail 21 an der
Deckenunterseite.
Einzellängen 1,36 m.
Menge: 45,000 m

**3.3.29 Abdeckbrett, VH Fichte, b x h = 320 x 50 mm, Sichtqualität**
Lieferung und Montage eines Abdeckbrett zur
brandschutztechnischen Abdeckung der Verschraubung bei
Deckenauflager Brettstapeldecke an Überzug U301 auf
Ebene 3 und U201 auf Ebene 2,

Abmessungen b x h = 320 x 50 mm, Unterseite in
Sichtqualität, Unterseite muss bündig zur angrenzenden
Deckenuntersicht hergestellt werden.

Ausführung gem. Statik Detail 14 an der
Deckenunterseite.
Einzellängen 1,36 m.
Menge: 90,000 m

**3.3.30 Abdeckung Stahlwinkel, Fichtenlamellen, b x h = ca. 22 x 52 mm, Sichtqualität**
Lieferung und Montage eines Abdeckung zur des
Stahlwinkel bei Deckenauflager Brettstapeldecke an
Stahlbeton längs zur Spannrichtung,

Ausführung mit 2 - 3 VH Fichtenlamellen b x h = ca. 22
x 52 mm, Unterseite in Sichtqualität, Unterseite muss
bündig zur angrenzenden Deckenuntersicht hergestellt
werden, Breite der Randlamelle muss so gewählt werden,
dass zum Stahlbeton eine Schattenfuge von ca. 20 mm
entsteht.

Montage auf Brandschutzbeplankung Stahlwinkel, s.
Statik Detail 12 und 6 an der Deckenunterseite.

Siehe Detail:
MIA_D_155.V Deckenauflager längs
Menge: 65,000 m

**3.3.31 Kerven in Brettstapelelementen für Ausführung als HBV-Decken**
Ausführung von oberseitigen Kervenfräsungen in zuvor
beschriebenen Brettstapelelementen für die Ausführung
des Verbunds mit der Aufbeton-Schicht.

Kerven b / h = 200 x 20 mm

gem. Statik, s. Konstruktionsplan K2
Menge: 960,000 m

**3.3.32 Trennlage für Ausführung Holz-Beton-Verbund**
Lieferung und Aufbringen einer geeigneten Trennlage
z.B. PE-Folie nach Wahl des AN auf Brettstapeldecken
vor Erstellung der Aufbetonschicht.

Sofern Schutzfolien in den Kanten und Ecken der Kerven
vollständig anliegen und keine Falten werfen, müssen
die Schutzfolien bei korrekter Ausführung nicht aus den
Kerven entfernt werden. Alternativ ist die Schutzfolie
aus den Kerven zu entfernen und die Kervenbereiche mit
einem Bitumenvoranstrich zu versehen.
Die dafür erforderlichen Maßnahmen sind durch den
Auftragnehmer zu planen und zu kalkulieren.

Ausführung inkl. allen benötigten Zuschnitten,
Ausschnitten und Abklebungen sowie mit mind. 5 cm
überlappenden, verklebten Stößen.
Menge: 1050,000 m2

*Hinweis: 2. Hinweistext zu Normalposition 3.3.33*
Das zugrundeliegende Bauvorhaben ist gem. DIN EN 13670
/ DIN 1045-3 in die Überwachungsklasse 2 einzuteilen!

Betone der Überwachungsklassen 2 überliegen der
Eigenüberwachung durch das Bauunternehmen, sowie einer
zusätzlichen Fremdüberwachung und durch eine dafür
anerkannte Überwachungsstelle.

**3.3.33 Aufbetonschicht der HBV-Decken über Ebene 2 und 3, C25/30, D=14cm**
Aufbetonschicht für HBV-Decken als Ortbeton,
obere und untere Betonfläche waagerecht,
als Stahlbeton, C 25/30 DIN EN 206-1, DIN 1045-2,
Expositionsklasse : XC1, WO,
GK = 16 mm (Größtkorndurchmesser)
CEM 32,5 N
Dicke 14 cm.

Angenommene Umgebungsbedingung bei Abbund:
RF ~50%
Erstbelastung > 28d
Endkriechzahl  = 2,572
CEM 32,5 N

Einschl. sämtlicher notwendiger Schalung und
Randabstellungen sowie temporären Unterstützungen.

Inkl. Montage der statischen Verbindungsmittel zur
Herstellung des Verbunds mit der Dübelholzdecke,
Abrechnung der statischen Verbindungsmittel erfolgt in
eigener Position,

inkl. zusätzlicher Verschraubung gem. Statik, s. Detail
19 bei Kernbohrungen
inkl. zusätzlicher Verschraubung gem. Statik, s. Detail
20 an allen Stützen im Flurbereich der Ebenen E2 und E3

Bewehrung in eigener Position.

Vorgaben aus der Statik sind zu beachten!

Für die Stahlbetonelemente werden die beschriebenen
Festigkeits- und Expositionsklassen gem. DIN EN
1992-1-1/NA veranschlagt. Es dürfen ausschließlich
Beton nach DIN EN 206-1 bzw. DIN 1045-2 verwendet
werden.

Es sind langsam- oder normalerhärtende Betone zu
verwenden.

Die jeweilige Betonfestigkeitsklasse darf weder unter
noch überschritten werden.

Sichtholz-Oberflächen dürfen beim Einbringen des
Ortbetons nicht verschmutzt oder beschädigt werden und
sind vom An eigenverantwortlich ausreichend zu
schützen, dies wird nicht separat vergütet und ist in
die Position mit einzukalkulieren.

Ausführung bei Decken D201 und D301 gem. Angabe Statik,
s. auch Konstruktionsplan K2.
Menge: 820,000 m2

**3.3.34 Aufbetonschicht ohne Verbund über Ebene 2 und 3, C25/30, D=14cm**
Aufbetonschicht als Ortbeton ohne statische Herstellung
eines Verbunds mit den Holzdecken,
obere und untere Betonfläche waagerecht,
als Stahlbeton, C 25/30 DIN EN 206-1, DIN 1045-2,
Expositionsklasse : XC1, WO,
GK = 16 mm (Größtkorndurchmesser)
CEM 32,5 N
Dicke 14 cm.

Angenommene Umgebungsbedingung bei Abbund:
RF ~50%
Erstbelastung > 28d
Endkriechzahl  = 2,572
CEM 32,5 N

Einschl. sämtlicher notwendiger Schalung und
Randabstellungen sowie temporären Unterstützungen.

Einschl. Lieferung und Montage der benötigten
konstruktiven Verbindungsmittel für eine Verbindung mit
den darunter liegenden Dübelholzdecken, s. Angabe
Statik:
TG ø 8 x 200 Tellerkopf (cnom,o = 25 mm)
nach ETA-11/0190 o. glw.
e = 48 cm

Kalkulation: ca. 650 Stück.

Bewehrung in eigener Position.

Vorgaben aus der Statik sind zu beachten!

Für die Stahlbetonelemente werden die beschriebenen
Festigkeits- und Expositionsklassen gem. DIN EN
1992-1-1/NA veranschlagt. Es dürfen ausschließlich
Beton nach DIN EN 206-1 bzw. DIN 1045-2 verwendet
werden.

Es sind langsam- oder normalerhärtende Betone zu
verwenden.

Die jeweilige Betonfestigkeitsklasse darf weder unter
noch überschritten werden.

Sichtholz-Oberflächen dürfen beim Einbringen des
Ortbetons nicht verschmutzt oder beschädigt werden und
sind vom An eigenverantwortlich ausreichend zu
schützen, dies wird nicht separat vergütet und ist in
die Position mit einzukalkulieren.

Ausführung bei Decken D202 und D303 gem. Angabe Statik,
s. auch Konstruktionsplan K2.
Menge: 215,000 m2

**3.3.35 Überzug in Aufbetonschicht, b x h = 32 x 25 cm**
Ausführung wie zuvor beschriebene Aufbetonschicht zur
Erstellung eines Stb.-Überzugs,

b x h = 32 x 25 cm

Einschl. sämtlicher notwendiger Schalung und
Randabstellungen sowie temporären Unterstützungen.

inkl. Mehraufand bei Erstellung der Bewehrung.

Inkl. Montage der statischen Verbindungsmittel zur
Ausführung des Auflagers der Brettstapeldecken am
Betonüberzug gem. Statik, s. Detail 14, Abrechnung der
statischen Verbindungsmittel erfolgt in eigener
Position.

Bewehrung in eigener Position.

Ausführungsbereiche und Einzellängen:
Achse A: ca. 22, 65 m
Achse C: ca. 9,6 m
Achse D: ca. 11,2 m
Achse F: ca. 14,4 m
Menge: 120,000 m

*Hinweis: 1. Hinweistext zu Normalposition 3.3.36*
Hinweise zum Betonstahl:

Verwendet werden dürfen ausschließlich Betonstähle nach
DIN EN 1992-1-1/NA bzw. DIN 488 oder nach allg.
bauaufsichtlicher Zulassung. Die Duktilität des
Betonstahls muss der Klasse A entsprechen. Es wird
Betonstahl als Stabstahl sowie als Mattenstahl in Form
von Lagermatten vorgesehen.

Flächenbewehrung in Form von Stabstahl, darf nach
Rücksprache mit der Tragwerksplanung durch den AN in
Mattenstahl eigenverantwortlich umgeplant werden.

Die Angabe zu Mattenstahl stellt die erforderliche
Masse des zugeschnittenen bzw. verlegten Zustands dar
(netto). Ein Mattenverschnitt in üblichem Umfang ist
vom AN einzukalkulieren.

Mehraufwand bei Verlegung von Betonstahl bei
Sonderkonstruktionen
Der Mehraufwand beim Verlegen von Betonstabstahl bei
Sonderkonstruktionen ist vom Auftragnehmer
miteinzukalkulieren.

**3.3.36 Bewehrung Betonstabstahl B500 A, Durchmesser 8 - 16 mm, liefern, schneiden & biegen**
Bewehrung aus Betonstabstahl B500 A gemäß
DIN 488, Durchmesser 8 - 16 mm, alle Längen.

Liefern, schneiden, biegen und nach den
Bewehrungsplänen verlegen bzw. einbauen, einschl.

Abstandshalter, Bindedraht, etc.

Für Bauteile aus Ortbeton und sonstige
Stahlbetonarbeiten.
Menge: 3300,000 kg

**3.3.37 Bewehrung Betonstahlmatte B500 A - M**
Bewehrung aus Betonstahlmatten Q335A,

Liefern, schneiden und einbauen wie vor,
einschl. der Abstandhalter, Bindedraht,etc.

Stahl-Abstandshalter zwischen oberer und unterer
Bewehrungslage ist mit über diese Position
abzurechnen.
Menge: 7500,000 kg

**3.3.38 Rechteckiger Deckendurchbruch bis 0,05 qm**
Durchbruch in Aufbetonschicht, D=14 cm
herstellen, gemäß in Werkplänen angegebenen
Durchbruchabmessungen

Größe : bis 0,05 qm

Einschl. sämtlicher notwendiger Schalung,
Vorgaben aus der Statik beachten!
Menge: 3,000 St

#### Untertitel 3.4 Stahlbauteile

*Hinweis: 1. Hinweistext zu Untertitel 3.4*
Stahlteile für Anschlüsse und Verbindungen werden nach
Gewicht und nach Schwierigkeit E1-5, V1-4 und VE1-3
gemäß unten stehender Tabelle, nach VOB ATV DIN 18360
(Metallbau, Schlosserarbeiten) abgerechnet. Es ist zu
beachten, dass für die unter Schwierigkeitsgrad VE bzw.
V (verschweißte Stahlteile) abgerechneten Stahlteile
die Fläche für Einzelbleche ermittelt wird.

Tabelle (Quelle: Informationsdienst Holz, Ausschreibung
von geklebten Vollholzprodukten, erschienen 04/1999, 3.
überarbeitete Auflage von 01/2024  Technische
Vorbemerkungen, S. 10, Tabelle 2)

<Grafik>

Sämtliche zur Verwendung kommenden - nicht
einbetonierten Stahlteile - sind nach dem Schneiden,
Schweißen, Bohren mit einem Korrosionsschutz zu
versehen.
Werden anderweitige oder zusätzliche
Korrosionsschutzmaßnahmen verlangt, so sind diese in
den jeweiligen Positionen aufgeführt.

Weitere Hinweise zu Stahlbauteilen:

1. Die Stahlteile sind entsprechend den Anforderungen
der Ausführungsklasse EXC2 herzustellen. Der
Herstellerbetrieb muss über Eignungsnachweise bzw.
Zertifikate der entsprechenden Qualifikation und
Qualitätssicherung (WPK) verfügen. Alle Stahlteile im
Innenbereich sandgestrahlt und grundiert für Kategorie
C2 (Schutzdauer lang) nach DIN EN ISO 12944.
Stahlbleche bis 3 mm Dicke sowie sämtliche
Außenbauteile aus Stahl sind feuerverzinkt mit
Schichtdicken gemäß DIN EN ISO 1461 auszuführen.

2. Stahlteile für die Holzverbindungen sind verzinkt
auszubilden.

3. Brandschutz durch dämmschichtbildende Anstriche oder
entsprechende Verkleidungen, gem. Beschreibung in den
einzelnen Positionen

4. Für die Stahlsortenauswahl im Hinblick auf die
Bruchzähigkeit sowie die Eigenschaften in
Dickenrichtung ist DIN EN 1993-1-10 zu beachten

**3.4.1 Stahlträger als Schweißträger, S355 JR**
Liefern und Einbauen von Stahlträgern zur vertikalen
Lastabtragung, aus Walzprofilen nach DIN 1025 bzw. DIN
1026, einschließlich Steifen, Kopf- und Fußplatten,
Knaggen, Bohrungen, Verbindungsmitteln und
Schweißnähten:

Stahlsorte nach DIN EN 10027-1, S235 J0,
Ausführungsklasse EXC 2 nach DIN 1090-2,
Korrosivitätskategorie C1 (sehr geringe
Korrosionsbelastung) nach DIN EN ISO
12944-2,

Profil: IS 680/200/350/20/30/35/0/0/H,
Länge: ca. 9 m

Schwierigkeitsgrad V1 nach zuvor beschriebener Tabelle,

Auflagerblech HBV-Decke: S355; b/h = 130/15mm (l=2 x
9,0 m)
Fahnenblech: S355; b/h/t = 160/130/5mm (ges. 12 Stk.)
Steifen: S355; b/h/t = 90/615/10mm (ges. 38 Stk.)

gem. Statik Positionsplan P3 U204

inkl. Brandschutzbeplankung R60 gem. Statik mit 15mm
Promatect H oder gleichwertig,
inkl. Mörtelbett,
inkl. Lieferung und Montage von Auflagerhölzern für die
Dübelholzdecke mit d = 180 mm,
inkl. Ausstopfen von Hohlräumen im Bereich der
Deckenstirn mit nicht brennbarer Dämmung.

Montage auf Stahlbetonwänden bzw. Stützen gem. Statik,
s. Details 24 und 25 sowie MIA_D_105 und MIA_D_106.

inkl. der zur Montage erforderlichen
Montagematerialien, sowie temporären Abstellungen,
Abrechnung statische Verbindungsmittel separat

inkl. Einbindung in Holzrahmenbauaußenwand.
Menge: 2,000 St

**3.4.2 Stahlwinkel, Walzprofil S355 JR L120 x 10**
Liefern und Einbauen von Baustahlteilen zum Anschluss
der Geschossdecken, aus
Walzprofil nach DIN EN 10056-1, einschließlich aller
Bohrungen:

Stahlsorte nach DIN EN 10027-1, S235 JR
Ausführungsklasse EXC 2 nach DIN EN 1090-2,
Korrosivitätskategorie C1 (mäßige Korrosionsbelastung)
nach DIN EN ISO 12944-2, Korrosionsschutz nach DIN EN
1090-2,

Profil: L120 x 10,

inkl. unterseitige Brandschutzbeplankung R60 gem.
Statik mit 15mm Promatect H oder gleichwertig,
inkl. Ausmörteln der Anschlussfuge zum Stahlbeton

Montage an Stahlbetonwänden bzw. -Decken gem. Statik,
s. Details 12 und 17
Menge: 80,000 m

**3.4.3 Stahlbauteil, Anschluss Sonnenschutzvordächer**
Liefern und Einbauen von Stahlbauteilen zur Herstellung
der Anschlüsse für den bauseitigen Einbau von
Sonnenschutzvordächern bestehend aus

- Walzprofil IPE 200, l = 60 mm
- Stahl-Kopfplatte b x h x t = 200 x 390 x 30 mm
- Stahl-Kopfplatte b x h x t = 100 x 265 x 30 mm, mit
Steife

Stahlsorte nach DIN EN 10027-1, S355 JR,
Ausführungsklasse EXC 2 nach DIN EN 1090-2,
Korrosivitätskategorie C3 (mäßige Korrosionsbelastung)
nach DIN EN ISO 12944-2, Korrosionsschutz nach DIN Spec
1052-100

Blechdicken 5 bis 30 mm,

Ausführung Schweißnähte gem. Statik,

inkl. allen erforderlichen Ausschnitten, Steifen und
Bohrungen,

Schwierigkeitsgrad V1 - 3  nach zuvor beschriebener
Tabelle.

Montage auf BSH-Stützen gem. Statik, s. Details 27 und
28,

inkl. Ausklinkung in BSH-Stütze sowie ggf. benötigte
Abdeckung mit eingeleimten Holzleisten in Sichtqualität

inkl. Klammern zur Lasteinleitung in Dachdeckenscheibe.

Abrechnung Statische Verbindungsmittel separat.

Siehe auch Details:
MIA_D_251.V Sonnenschutz Träger Vertikalschnitt
MIA_D_252.V Sonnenschutz Lamellen Vertikalschnitt
MIA_D_253.V Sonnenschutz Horizontalschnitt
Menge: 108,000 St

**3.4.4 Thermisches Trennelement zur Montage von Stahlbauteilen, Typ 1**
Iso-Element zur thermischen Trennung für den
normalkraftübertragenden Anschluss von Stahlbauteilen
an Stahlkonstruktionen, liefern und fachgerecht nach
Angabe des Statikers und nach
Herstellervorschrift einbauen.

Dämmkörperdicke: 80 mm
Dämmkörperhöhe H: 60 mm
Dämmkörperlänge L: 180 mm
Durchmesser Gewinde: 22 mm

Das Element wird über Schraubverbindungen an die zuvor
beschriebene Stahlkonstruktion angeschlossen, s. Statik
Details 27 und 28.

Bauphysikalische Kennwerte:
Äquivalenter Wärmedurchlasswiderstand Req: 0,067 m² K/W
Äquivalente Wärmeleitfähigkeit  eq: 1,195 W/(m K)
in Anlehnung an EAD 050001-01-0301

Richtfabrikat:
Schöck Isokorb T S-N-R0-X80-D22-2.0
o. glw.

Siehe auch Details:
MIA_D_251.V Sonnenschutz Träger Vertikalschnitt
MIA_D_252.V Sonnenschutz Lamellen Vertikalschnitt
MIA_D_253.V Sonnenschutz Horizontalschnitt
Menge: 108,000 St

**3.4.5 Iso-Element zur Montage von Stahlbauteilen, Typ 2**
Iso-Element zur thermischen Trennung für den
normalkraftübertragenden Anschluss von Stahlbauteilen
an Stahlkonstruktionen, liefern und fachgerecht nach
Angabe des Statikers und nach
Herstellervorschrift einbauen.

Dämmkörperdicke: 80 mm
Dämmkörperhöhe H: 60 mm
Dämmkörperlänge L: 180 mm
Durchmesser Gewinde: 22 mm

Das Element wird über Schraubverbindungen an die zuvor
beschriebene Stahlkonstruktion angeschlossen, s. Statik
Details 27 und 28.

Bauphysikalische Kennwerte:
Äquivalenter Wärmedurchlasswiderstand Req: 0,049 m² K/W
Äquivalente Wärmeleitfähigkeit  eq: 1,648 W/(m K)
in Anlehnung an EAD 050001-01-0301

Richtfabrikat:
Schöck Isokorb T S-V-R0-X80-D22-2.0
o. glw.

Siehe auch Details:
MIA_D_251.V Sonnenschutz Träger Vertikalschnitt
MIA_D_252.V Sonnenschutz Lamellen Vertikalschnitt
MIA_D_253.V Sonnenschutz Horizontalschnitt
Menge: 108,000 St

**3.4.6 Stahlbauteil Schlitzblech mit angeschw. Stab**
Liefern und Einbauen von Stahlbauteilen als
Schlitzblech mit angeschweißtem Rundstab zur
Herstellung von Anschlüssen der BSH-Stützen an
Stb.-Überzüge:

Stahlsorte nach DIN EN 10027-1, S235 JR,
Ausführungsklasse EXC 2 nach DIN EN 1090-2,
Korrosivitätskategorie C1 (mäßige Korrosionsbelastung)
nach DIN EN ISO 12944-2,
Korrosionsschutz nach DIN Spec 1052-100

Schlitzblech als Stahlblech S235, b/h/t=180/200/6
Stabdübel Ø20x250-S235

Ausführung Schweißnähte gem. Statik,

inkl. allen erforderlichen Bohrungen,

Schwierigkeitsgrad VE1 nach zuvor beschriebener
Tabelle.

Montage in separater Position, s. Statik Detail 28.
Menge: 145,000 St

**3.4.7 Hüllwellrohr ø 60 x 250 mm**
Lieferung und Einlegen von Hüllwellrohren in Schalung
für Stb.-Überzüge in Aufbetonschicht für den Anschluss
BSH-Stützen.
Menge: 75,000 St

#### Untertitel 3.5 Statische Verbindungsmittel

*Hinweis: 1. Hinweistext zu Untertitel 3.5*
Die nachfolgend aufgeführten Verbindungsmittel werden
über die folgenden Positionen abgerechnet. Sie sind
nicht mit in die Bauteile einzukalkulieren, außer dies
ist explizit beschrieben!

Konstruktive Verbindungsmittel sind Leistung des AN und
in die jeweilige Position mit einzukalkulieren. Diese
werden nicht gesondert vergütet.
Dies betrifft insbesondere auch konstruktive
Verschraubungen von Decken mit Aufbeton (ohne Verbund),
s. hierzu Statik Konstruktionsplan K2.

Kleinverbindungsmittel wie Rillennägel bis inkl. ø6 und
Schrauben bis inkl. ø6x100 sind Nebenleistungen und
werden nicht gesondert vergütet.

Alle Schrauben sind als Senkkopfschrauben zu
auszuführen, wenn in den Positionen oder den Angaben
der Statik nicht anders beschrieben.

**3.5.1 Stabdübel 12 x 140, S235**
Stabdübel aus Rundstahl nach DIN EN 14592 mit DIN
20000-6,
Korrosivitätskategorie C1 (mäßige Korrosionsbelastung)
nach DIN EN ISO 12944-2,

Korrosionsschutz nach DIN Spec 1052-100,

Material S235

Ø 12 x 140 mm
Menge: 350,000 St

**3.5.2 Dübel besonderer Bauart Typ C2**
Dübel besonderer Bauart, nach DIN EN 14545 mit DIN
20000-6,
Einseitiger Scheibendübel nach DIN EN 912,

C2-75
Menge: 125,000 St

*Hinweis: 1. Hinweistext zu Normalposition 3.5.3*
Wenn in den Positionen nicht anders beschrieben gelten
für alle folgenden Vollgewindeschrauben folgende
Angaben:

Unter einem Faserwinkel von 0° - 90° eingedrehte
Vollgewindeschrauben
Typ Würth Assy 3.0 SK nach ETA-11/0190, oder
gleichwertig.

**3.5.3 Vollgewindeschraube, DM 8 x 160**
Menge: 80,000 St

**3.5.4 Vollgewindeschraube, DM 8 x 180**
Menge: 210,000 St

**3.5.5 Vollgewindeschraube, DM 8 x 260**
Menge: 360,000 St

**3.5.6 Vollgewindeschraube, DM 8 x 300**
Menge: 210,000 St

**3.5.7 Vollgewindeschraube, DM 8 x 340**
Menge: 890,000 St

**3.5.8 Vollgewindeschraube, DM 8 x 400**
Menge: 85,000 St

**3.5.9 Vollgewindeschraube, DM 8 x 480**
Menge: 420,000 St

**3.5.10 Vollgewindeschraube, DM 10 x 300**
Menge: 1150,000 St

**3.5.11 Vollgewindeschraube, DM 8 x 300, SST mit Winkelscheiben**
Unter einem Faserwinkel von 0° - 90° eingedrehte
Vollgewindeschrauben
Typ SST mit Winkelscheiben nach ETA-20/1071 oder
gleichwertig.

SST Ø 8 x 300 + ZYKT69
Menge: 4,000 St

*Hinweis: 1. Hinweistext zu Normalposition 3.5.12*
Wenn in den Positionen nicht anders beschrieben gelten
für alle folgenden Teilgewindeschrauben folgende
Angaben:

Unter einem Faserwinkel von 0° - 90° eingedrehte
Teilgewindeschrauben
Typ Würth Assy Plus TG nach ETA-11/0190, oder
gleichwertig.

**3.5.12 Teilgewindeschraube, DM 8 x 100**
Menge: 210,000 St

**3.5.13 Teilgewindeschraube, DM 8 x 120**
Menge: 60,000 St

**3.5.14 Teilgewindeschraube, DM 8 x 200**
Menge: 420,000 St

**3.5.15 Teilgewindeschraube, DM 8 x 240**
TG ø8x240mm Tellerkopf
Menge: 7500,000 St

**3.5.16 Teilgewindeschraube, DM 8 x 280**
Menge: 110,000 St

**3.5.17 Teilgewindeschraube, DM 8 x 300**
Menge: 750,000 St

**3.5.18 Teilgewindeschraube, DM 8 x 380**
Menge: 2400,000 St

**3.5.19 Nägel LBA DM 4 x 60**
Nagelschraube Typ Rothoblaas LBA oder gleichwertig zur
Befestigung auf den
Stahlbetonbauteilen

LBA ø4x60
Menge: 1500,000 St

**3.5.20 Zugzonentaugliche Dübel, Verbundanker**
Zugzonentauglicher Dübel, Typ Fischer Superbond-System
nach ETA-12/0258 oder gleichwertig zur Befestigung auf
den Stahlbetonbauteilen

FIS A M 8 x 150-8.8 gvz + FIS SB 390 S
Menge: 52,000 St

*Hinweis: 1. Hinweistext zu Normalposition 3.5.21*
Wenn in den Positionen nicht anders beschrieben gelten
für alle folgenden Bolzenanker folgende Angaben:

Zugzonentauglicher Dübel als Spreizanker, Typ Fischer
Bolzenanker FAZ II Plus nach ETA-19/0520 oder
gleichwertig zur Befestigung auf den
Stahlbetonbauteilen

**3.5.21 Bolzenanker 10/10**
Menge: 360,000 St

**3.5.22 Bolzenanker, 12/20**
Menge: 6,000 St

**3.5.23 Bolzenanker, 16/25**
Menge: 22,000 St

**3.5.24 Bolzenanker, 16/5**
Menge: 12,000 St

**3.5.25 Bolzenanker, 16/50**
Menge: 126,000 St

**3.5.26 Schrauben + Muttern, M12 x 100-10,9, vz**
Schrauben für Stahlbau nach DIN 7990 / DIN 7968 und
Muttern nach DIN EN ISO 4034.

M12x100-10.9-vz (inkl. Mutter + Kontermutter)
Menge: 470,000 St

**3.5.27 Zuganker HTT22E**
Zur Verankerung der aussteifenden Dachdeckenscheibe
einschließlich zugehöriger
Sondernägel nach ETA-07/0285 oder gleichwertig

Zuganker HTT22E
Menge: 1,000 St

**3.5.28 Zuganker WHT340**
Zur Verankerung der aussteifenden Holzrahmenbauwände
einschließlich zugehöriger Sondernägel nach ETA-23/0813
oder gleichwertig

WHT340
Menge: 9,000 St

**3.5.29 Balkenträger**
zum verdeckten Anschluss von Holzbalken nach
ETA-09/0361 oder gleichwertig:

ALUMIDI200L
Menge: 9,000 St

**3.5.30 Winkelverbinder**
Holznagelverbinder aus Stahlblechformteilen
einschließlich zugehöriger Sondernägel,
Winkelverbinder, verzinkt nach ETA-06/0106 oder
gleichwertig,

ABR100
Menge: 210,000 St

**3.5.31 Windrispenband**
Holznagelverbinder aus Stahlblech, verzinkt
einschließlich zugehöriger Sondernägel. Typ LBB nach EN
14545 (Fa. Rothoblaas) oder gleichwertig,

LBB6015
Menge: 220,000 m

**3.5.32 Zugplatte**
Zugplatte aus Stahlblech, verzinkt einschließlich
zugehöriger Sondernägel. Typ WHTPLATE nach EN 14545
(Fa. Rothoblaas) oder gleichwertig

WHTPLATE540
Menge: 8,000 St

**3.5.33 Dämmplatte**
Dämmplatte aus Hartschaum-PVC z.B. Thermostop oder
gleichwertig, an den Stirnplatten der Kragträger des
Verschattungsvordaches

Grundrissabmessungen: 100 x 265 mm

Dämmplattendicke t = 20 mm oder 2 x 10 mm
Menge: 115,000 St

### Titel 4 Unterdecken

**4.1 Unterdecke Dübelholz, Aufbauhöhe 100 mm**
Lieferung, Abbund  und Montage von Dübelholzelementen
wie zuvor beschrieben, jedoch mit d = 80 mm, zur
Erstellung einer Unterdecke in gleicher Sichtqualität
in Räumen mit Stahlbetondecke:

Raumseitig nicht-sichtbare Montage auf UK nach Wahl des
AN.
Montageuntergrund: Stahlbetondecke

Ausführung von Verschraubungen ausschließlich
unsichtbar, z. B. im Bereich der Akustik Fräsungen mit
nachträglichem Ausstopfen der jeweiligen Fuge zur
Angleichung an die Oberfläche der restlichen Decke.

Die Statik für die Befestigung der Unterecken wird
nicht von der Tragwerksplanung erstellt, sondern ist
vom AN zu liefern und ohne separate Vergütung in die
Position einzukalkulieren.

Inkl. aller benötigten Montage und Verbindungsmittel.

Ausführung in folgenden Räumen gemäß Deckenspiegel
Architekt:
Ebene 2:
E2.14, Aufbauhöhe gesamt ca. 100 mm
UKRD + 3,13 m
UKFD + 3,03 m

Siehe Detail:
MIA_D_175.V Unterdecke Dübelholz Revisionsklappen
Menge: 24,000 m2

**4.2 Unterdecke Dübelholz, Aufbauhöhe 150 - 180 mm**
Lieferung, Abbund  und Montage von Dübelholzelementen
als Unterdecke wie zuvor beschrieben, jedoch:

Aufbauhöhe gesamt ca. 150 - 180 mm

Ausführung in folgenden Räumen gemäß Deckenspiegel
Architekt:

Ebene 2:
E2.15, Aufbauhöhe gesamt ca. 180 mm
UKRD = + 3,13 m
UKFD = + 2,95 m

Ebene 1:
E1.13, E1.14, E1.15, E1.20, E1.21, Aufbauhöhe gesamt
ca. 150 mm
UKRD = - 0,40 m
UKFD = - 0,55 m

Siehe Detail:
MIA_D_175.V Unterdecke Dübelholz Revisionsklappen
Menge: 190,000 m2

**4.3 Unterdecke Dübelholz, Aufbauhöhe 600 mm**
Lieferung, Abbund  und Montage von Dübelholzelementen
als Unterdecke wie zuvor beschrieben, jedoch:

Aufbauhöhe gesamt ca. 600 mm

Ausführung in folgenden Räumen gemäß Deckenspiegel
Architekt:
Ebene 1:
E1.12, E1.19, Aufbauhöhe gesamt ca. 600 mm
UKRD = - 0,40 m
UKFD = - 1,00 m

Siehe Detail:
MIA_D_175.V Unterdecke Dübelholz Revisionsklappen
Menge: 83,000 m2

**4.4 Revisionsöffnung 60 x 60**
Revisionsöffnungen in zuvor beschriebener Unterdecke

Öffnungsmaß 60 x 60 cm

- Herstellung der Öffnung in Dübelholz-Unterdecke inkl.
ggf. konstruktiv benötigter oberseitiger Auswechselung
- Lieferung und Montage einer Abdeck-Klappe mit
Fichtenholzlamellen in Sichtqualität in gleichem Format
und Abstand wie Untersicht Dübelholzdecke, auf Fichte
3-Schichtplatte geleimt
- inkl. Einbau von geeignetem Scharnier und
Feststelleinrichtung

Siehe Detail:
MIA_D_175.V Unterdecke Dübelholz Revisionsklappen
Menge: 1,000 St

**4.5 Revisionsöffnung 40 x 40**
Revisionsöffnungen wie zuvor, jedoch mit

Öffnungsmaß 40 x 40 cm.
Menge: 5,000 St

**4.6 Fräsungen für Leuchten**
Fräsung für Installation von Leuchten, rechteckig, in
zuvor beschriebenen Massivholzdecken

D= 50 mm, T= 47 mm

Einzellängen ca. 2m in Flurbereichen und 5 m in
Hauptnutzräumen

Unterseitig an Decken mit Akustikabsorbern die
genuteten Lamellen ausfräsen. Die statische Höhe der
Decke darf nicht verringert werden.

Fräskanten bleiben sichtbar.

Positionen Leuchten: s. Deckenspiegel MIA_WP_030.
Festlegung der genauen Positionen im Zuge der
Werkstattplanung.

Siehe Detail:
MIA_D_170.V Fräsung Einbauleuchte
Menge: 100,000 m

### Titel 5 Dämm- & Fassadenarbeiten

**5.1 Attika als Holzrahmenwand, d = 215 mm**
Liefern und Montage einer Attika als ausgedämmte
Holzständerkonstruktion

Aufbautiefe 215 mm
Elementhöhe ca. 70 cm

Bestehend aus Holzrahmenkonstruktion aus
Konstruktionsvollholz für den nichtsichtbaren Bereich,
einschließlich Schwellen, Ständer, Rähme,
Auswechslungen nach konstruktiven Erfordernissen
(soweit nicht gesondert beschrieben):

Ständerwerk:
- Material: C24 (KVH NSi oder glw.), GK0, NKL1, u  18%
- Rähm: b x h = 200 x 60 mm
- Ständer: b x h = 60 x 180 mm, e = 625 mm
- Schwelle: b x h = 200 x 60 mm

Innenseitige aussteifende Beplankung mit Holzspanplatte
nach nach DIN EN 312, d ca. 22 mm, inkl. hinterlegte
Stöße, wie folgt:

- geeignet für tragende Zwecke im Feuchtbereich (EN
13986:2004 +A1:2015)
- Bindemittel formaldehydfrei
- Cradle to Cradle Certified® Silver, FSC-zertifiziert,
PEFC-zertifiziert
- richtungsungebunden einsetzbar
- Wasserdampfdurchlässigkeit (  feucht/trocken): 50 /
100.
- Befestigung: Klammern 1,53 x 50, a  100 mm

inkl. Luftdichter Abklebungen in der Ebene der
Holzspanplatte
inkl. Ausführung der beschriebenen aussteifenden
Beplankung auf BSH-Überzug inkl. Dampfdichter Anschluss
an oberseitige Beplankung Dach-Deckenelemente

inkl. Zwischenständerdämmung Mineralwolle d = 200 mm,
wie folgt:

nicht brennbar, Schmelzpunkt mind. 1000° C, Euroklasse
A 1 nach DIN EN 13501

Wärmeleitfähigkeitstufe 032
Bemessungswert der Wärmeleitfähigkeit (Lambda)
0,032 W/mK.

Inkl. Lieferung und Montage einer imprägnierten,
verwindungsfreien VH-Attikabohle mit T = ca. 44 cm,
Höhe mind. 3 cm, 5% Gefälle nach Innen

Montage auf BSH-Überzug U401

Inkl. der zur Montage erforderlichen Montage-,
Verbindungs- und
Abdichtungsmaterialien.

Richtfabrikat der Beplankung: LivingBoard P5 o. glw.

Siehe Detail:
MIA_D_151.V Attika Überzug

Fabrikat und Typ: '....................................
...........................'
Menge: 60,000 m

**5.2 Zulage Mehrhöhe**
Zulage zu Attikakonstruktion mit d = 216 mm für die
Ausführung mit Elementhöhe 1 m.

Siehe Detail:
MIA_D_152.V Attika Stb.-Decke
Menge: 7,500 m

**5.3 Attika als Holzrahmenwand, d = 195 mm**
Liefern und Montage einer Attika wie zuvor beschrieben
aber mit:

Aufbautiefe 196 mm (Ständerwerk mit T = 180 mm + 15mm
Beplankung)
Elementhöhe ca. 100 cm

inkl. Ausgleich Dachneigungen 2,5 und 3,5 % mit
sämtlichen benötigten Schrägschnitten etc.

Montage auf:
- Dach-Deckenelementen D401 und D402

Inkl. der zur Montage erforderlichen Montage-,
Verbindungs- und
Abdichtungsmaterialien.

Siehe Detail:
MIA_D_156.V Attika Holzständerwand
Menge: 48,000 m

**5.4 Tragriegel auf Stahlbetonwand und -decke, d= 180 mm**
Liefern und Einbauen von Tragriegeln, d=18cm

Montage auf Stahlbetonwände als Kantholz

Abmessungen: 60 x 180 mm

Höhe Tragriegelkonstruktion: ca. 11,25 m

inkl. oberer Abschlussriegel

Fußpunkt: Abschluss mit Sockelabschluss gemäß eigener
Position

inkl. der zur Montage erforderlichen Montage-
Verbindungs- und Abdichtungsmaterialien.

Befestigung nach statischer Erfordernis.

Aufteilung Tragriegel gem. Fassadenteilung durch AN,
Zusätzliche Tragriegel, längs oder quer, zur
fachgerechten Einbringung der
nachfolgend beschriebenen Zwischenständerdämmung sind
in die Position
einzukalkulieren und werden nicht gesondert vergütet.

Abrechnung erfolgt über Gesamtoberfläche.

Einbau bei Fassade Treppenhaus Nord.
Menge: 120,000 m2

**5.5 Zulage für Ausführung als Attika**
Zulage zu zuvor beschriebener Tragriegelkonstruktion
für die Ausführung als Attikakonstruktion:

inkl. innenseitiger, aussteifender Beplankung mit
Holzspanplatte nach nach DIN EN 312, d = ca. 22 mm,
inkl. hinterlegte Stöße, wie folgt:

- geeignet für tragende Zwecke im Feuchtbereich (EN
13986:2004 +A1:2015)
- Bindemittel formaldehydfrei
- Cradle to Cradle Certified® Silver, FSC-zertifiziert,
PEFC-zertifiziert
- richtungsungebunden einsetzbar
- Wasserdampfdurchlässigkeit (  feucht/trocken): 50 /
100.
- Befestigung: Klammern 1,53 x 50, a  100 mm

inkl. Luftdichter Abklebungen in der Ebene der
Holzspanplatte
inkl. Ausführung der Beplankung auf BSH-Überzug und
Dampfdichter Anschluss an oberseitige Beplankung
Dach-Deckenelemente

inkl. Lieferung und Montage einer imprägnierten,
verwindungsfreien VH-Attikabohle mit T = ca. 44 cm,
Höhe mind. 3 cm, 5% Gefälle nach Innen

Inkl. der zur Montage erforderlichen Montage-,
Verbindungs- und
Abdichtungsmaterialien.

Richtfabrikat der Beplankung: LivingBoard P5 o. glw.

Siehe Detail:
MIA_D_153.V Attika vor Stb.-Wand

Fabrikat und Typ: '....................................
...........................'
Menge: 11,000 m

**5.6 Aussparung in Attika-Bohle für Blitzschutz**
Erstellung einer Aussparung in zuvor beschriebenen
Attikabohlen zur bauseitigen Durchführung des
Blitzschutz-Runddraht,

Unterbrechung Bohle mit Breite ca. 20 mm.
Menge: 8,000 St

**5.7 lastabtragender Sockelabschluss**
Sockelabschluss in zuvor beschriebener Tragriegelebene
zur Abtragung der Vertikallasten ausbilden,
nach Wahl AN, z.B. mit Stahlwinkeln unter vertikaler
Schwelle

UK = + 0,30 m ü. OK FFB

inkl. der zur Montage erforderlichen Montage-,
Verbindungs- und Abdichtungsmaterialien.
Menge: 10,400 m

**5.8 Zwischenständerdämmung Außenwände**
Zwischenständerdämmung für zuvor beschriebene
Außenwände sowie in Tragriegelebene bei
Stahlbetonaußenwand,

d = 180 mm

Mineralwolle Dämmfilz, nicht brennbar, Schmelzpunkt
mind. 1000° C, Euroklasse A 1 nach DIN EN 13501

Wärmeleitfähigkeitstufe 032
Bemessungswert der Wärmeleitfähigkeit (Lambda)
0,032 W/mK

liefern und zwischen den vertikalen Holzständern
(Rastermaß 625 und 312,5 mm)  bzw. Tragriegel in das
Gefach einlegen.

Holzständer, Tragriegel sowie integrierte Stützen und
Unterzüge werden übermessen, Abrechnung nach Fläche
Außenwand.

Anforderungen an Material und Einbau gem. MHolzBauRL,
Nr. 3.3 müssen eingehalten werden.

Richtfabrikat: Isover Ultimate HBF-031 o. glw.

Fabrikat und Typ: '....................................
...........................'
Menge: 550,000 m2

**5.9 Fassaden-Dämmplatte auf Außenwänden, d = 60 mm**
Liefern und nach bauseitigem Fenstereinbau auf
Holzständerwände montieren.

d = 60 mm

Steinwolle, nicht brennbar, Schmelzpunkt mind. 1000° C,
Euroklasse A 1 EN 13501

Nennwert der Wärmeleitfähigkeit: 0,032 W/(m K)
Bemessungswert der Wärmeleitfähigkeit (Lambda)
0,033 W/mK
Langzeitige Wasseraufnahme WL(P) nach DIN EN 13162;

Dämmplatten im Verband dichtgestoßen verlegen und nach
Herstellerangaben mit geeigneten Dämmstoffhaltern
entsprechend der VOB Teil C (DIN 18351 ATV
Fassadenarbeiten) sowie der DIN 18516 auf vorhandenem
Untergrund befestigen.

Anforderungen an Material und Einbau gem. MHolzBauRL,
Nr. 3.3 müssen eingehalten werden.

Richtfabrikat: Rockwool Fixrock 033 o. glw.

Fabrikat und Typ: '....................................
...........................'
Menge: 615,000 m2

**5.10 Fassaden-Dämmplatte auf Stahlbeton-Außenwänden und Attika, d = 100 mm**
Fassadendämmplatte wie zuvor beschrieben, Liefern und
nach bauseitigem Fenstereinbau auf Stahlbetonwände und
Attikakonstruktion montieren.

d = 100 mm,

inkl. der zur Montage erforderlichen Montage-,
Verbindungs- und
Abdichtungsmaterialien.

Fensterelemente müssen ca. 40 mm überdämmt werden.

Befestigung nach Wahl des AN, für die
Fassadenkonstruktion ggf. benötigte Unterkonstruktionen
wie zum Beispiel Tragriegel sind vom AN zu planen und
einzubauen und werden nicht gesondert vergütet.
Menge: 140,000 m2

**5.11 Mehrpreis Ausführung Fassadendämmung mit Mehrstärke, Bereich Stb.-Außenwand und Attika**
Mehrpreis zur Vorposition für die Ausführung mit
Mehrstärke + 60 mm,

Gesamtstärke Dämmung 160 mm

Inkl. Mehrstärke bei benötigter Unterkonstruktion für
die Fassade nach Wahl des AN, wie zum Beispiel
Tragriegel.
Menge: 140,000 m2

**5.12 Mehrpreis Ausführung Fassadendämmung mit Mehrstärke, Bereich Holzständerwand und Deckenstirn**
Mehrpreis zur Vorposition für die Ausführung mit
Mehrstärke + 60 mm,

Gesamtstärke Dämmung 120 mm auf Holzständerwänden

Inkl. Mehrstärke bei benötigter Unterkonstruktion für
die Fassade nach Wahl des AN, wie zum Beispiel
Tragriegel.

Ausführung auf traufseitigen Holzständerwänden.

Inkl. Mehrstärke der Dämmung in Kleinflächen im Bereich
der Deckenstirn:
Gesamtstärke Dämmung 100 mm.
Menge: 75,000 m2

**5.13 Steinwolle-Dämmplatte, d = 60mm, h = 200 - 250 mm, in Kleinflächen, Deckenstirn**
Einbau zuvor beschriebener Fassadendämmplatten mit d =
60mm im Bereich der Deckenstirn

Einbauhöhe 200 - 250 mm.
Menge: 140,000 m

**5.14 Steinwolle-Dämmplatte, d = 60mm, h = 200 - 250 mm, in Kleinflächen, Deckenstirn**
Einbau zuvor beschriebener Fassadendämmplatten mit d =
60mm im Bereich der Stahlbetonstützen auf Ebene 2,

b. x h = 0,4 x 3,15 m

Inkl. zusätzlichem KVH 60 x 60 mm als UK für
Fensterlaibung.
Menge: 7,000 m

**5.15 Steinwolle-Dämmplatte, d = 40mm, b = 120 mm, in Kleinflächen, Fensterlaibungen**
Einbau zuvor beschriebener Fassadendämmplatten, aber
mit d = 40 mm, im Bereich der Fensterleibungen,

Breite ca. 120 mm.
Menge: 140,000 m

**5.16 Steinwolle-Dämmplatte, d = 40mm, b x h = 0,55 - 0,9 x 0,46 m, in Kleinflächen Deckenstirn**
Einbau zuvor beschriebener Fassadendämmplatten, aber
mit d = 40 mm, im Bereich der Deckenstirn an den
traufseitigen Wandstücken,

H = 0,46 m
B = 0,55 - 0,9 m
Menge: 24,000 St

**5.17 Dämmung Deckenunterseite Eingangsnische**
Erstellung einer unterseitigen Dämmebene auf die
Dübelholzdecke mit d = 180 mm im Bereich der
Eingangsnische in zwei Lagen:

1. Lage Tragriegelebene oder Kreuzlattung nach Wahl des
AN mit Mineralwolle-Zwischendämmung wie zuvor
beschrieben mit h = 100 mm, Tragriegel KVH b x h = 100
x 60 mm

2. Lage zuvor beschriebene Fassaden-Dämmplatten mit d =
60 mm

inkl. Überdämmen und Anarbeiten an das Türprofils mit
UK nach bauseitigem Einbau,
inkl. Ausführung Fassadenbahn und Anarbeiten an
Türprofil nach bauseitigem Einbau,
inkl. abschließendem Tragriegel zur Befestigung von
bauseitiger Blechfassade,
inkl. Ausklinkung Tragriegel für Brandschutzbeplankung
Stahlträger.

Ausführung über Eingangsnische, Einbaumaße b x l = ca.
0,95 x 4,05 m.
Menge: 4,000 m2

**5.18 Ausschnitt rundes Fenster in Fassadendämmplatten**
Mineralwolledämplatten an zuvor beschriebene runde
Laibung, DM 150 cm anarbeiten, bauseitig gesetztes,
rundes Fenster muss umlaufend 30 mm überdämmt sein.
Menge: 1,000 St

**5.19 Anarbeiten Zwischenständerdämmung an rundes Fenster in**
Mineralwolledämmung der Holzständerwand an zuvor
beschriebene runde Laibung, DM 150 cm anarbeiten,
bauseitig gesetztes, inkl. Ausstopfen von Fugen.
Menge: 1,000 St

**5.20 Ausschnitt rundes Fenster in Holzfassade**
Holzfassade im Bereich der runden Fenster mit DM 150 cm
ausschneiden.
Menge: 1,000 St

**5.21 Fassadenmuster, 1,0 / 1,0 m**
Fassadenmuster herstellen und zu Bemusterungstermin auf
Baustelle liefern.

(min. 4 Wochen vor Beginn der Fassadenarbeiten)

Aufbau Fassadenmuster gemäß Aufbau Fassade
ab Ebene Fassadenbahn
Menge: 2,000 St

**5.22 Fassadenbahn, schwarz, offenes Fugenmaß ca. 8 mm**
Wind- und schlagregendichte Fassadenbahnen liefern und
nach Herstellervorgaben fachgerecht auf
Mineralwolle-Fassadendämmplatten aus Vorposition
montieren.

Zur Verhinderung von Durchströmen der wärmegedämmten
Konstruktion mit kalter Aussenluft. Alle Fugen,
Spalten, Überlappungen und Anschlüsse müssen winddicht
ausgebildet sein. Beschädigungen in der Fläche sind zu
vermeiden, Durchdringungen sind winddicht abzudichten.

Fassadenbahn faltenlos und straff gespannt, mit der
schwarzen Seite nach aussen, anbringen.
Befestigung mittels Tackerklammern darf nur unsichtbar
im Überlappungsbereich erfolgen und wird
vorteilhafterweise mit der Fassaden-Konterlattung
überdeckt.
Horizontalen und vertikalen Überlappungen mit mind. 15
cm, mit zulässigen Klebeband aus Herstellersystem
winddicht verkleben. Klebestellen gründlich anreiben.
Endgültige Befestigung der Fassadenbahn durch Montage
Fassaden-Konterlattung.

Sichtbare, der Witterung ausgesetzte Klammerstellen
usw. stellen mögliche Undichtheiten dar und sind zu
vermeiden. Alle Befestigungsmittel müssen aus nicht
rostendem Stahl bestehen.

Alle Leibungen sind in diese Position mit einzurechnen
und werden nicht gesondert vergütet, Fassadenbahn ist
an alle bauseits montierten Fenster- und
Öffnungselemente so dicht anzukleben, dass die
Klebestellen nach erfolgtem Fassadeneinbau nicht mehr
sichtbar sind.

Öffnungen über 2,5 qm werden abgezogen. Für alle
Öffnungen gilt das Rohbaumaß der Massivholzwände.

Material: Polyacrylat-Beschichtung auf Polyestervlies
Diffusionsoffen: sD-Wert ca. 0.1 m
Dauerhaft UV- Beständig
Farbe: schwarz, Außenseite ohne Aufschrift
Freibewitterung: mind. 12 Monate
Speziell geeignet für offene oder geschlossene,
hinterlüftete
Fassaden mit Holzunterkonstruktion.

Ausführung an allen Außenwänden.

Fabrikat und Typ: '....................................
...........................'
Menge: 800,000 m2

**5.23 Mehraufwand an durchdringenden Trägern Vordach**
Ausschneiden/ Anarbeiten der zuvor beschriebenen
Mineralwolle-Fassadendämmplatten sowie fachgerechter
Anschluss inklusive winddichter Abklebung der zuvor
beschriebenen Fassadenbahn an die die Dämmebene
durchdringende Anschlussträger der Vordächer.

Ausführung im Bereich der Dachdecken über Ebene 4.

Siehe Detail:
MIA_D_251.V Sonnenschutz Träger Vertikalschnitt
Menge: 36,000 St

**5.24 Vertiefung für Falleitungen, 100/200 mm**
Erstellung einer Fassadenvertiefung für bauseitigen
Einbau der Fallleitungen hinter Holzfassade sowie
bauseitiger Blechfassade,

Vertiefung ab Vorderkante Fassadendämmplatte mit T =
100 mm und Breite B = 200 mm,

einseitig zusätzlicher Tragriegel als seitlicher
Rahmen,
Nischenrück- & seitenwand als Holzfaserplatte, D=15mm,
für den Einsatz im Feuchtbereich geeignet,

Hinweis: die Platten müssen im Bereich der Deckenstirn
unterbrochen werden um eine Überdämmung mit mind. 40 mm
zu gewährleisten.

Ausführung inkl. aller zusätzlich notwendigen
Tragriegel mit Montagemittel
und Führung der Fassadenbahnen in die Vertiefung,

inkl. Dämmung hinter Vertiefung Mineralwolle:
Wärmeleitfähigkeitstufe 032
Bemessungswert der Wärmeleitfähigkeit (Lambda)
0,032 W/mK

Siehe Details:
MIA_D_172.V Aussparung Fallrohr Vertikalschnitt
MIA_D_173.V Aussparung Fallrohr Horizontalschnitt
Menge: 53,000 m

**5.25 Vertiefung für zwei Falleitungen, 100/300 mm**
Erstellung einer Fassadenvertiefung wie zuvor, jedoch
mit
Breite B = 300 mm.

Siehe Details:
MIA_D_172.V Aussparung Fallrohr Vertikalschnitt
MIA_D_173.V Aussparung Fallrohr Horizontalschnitt
Menge: 10,500 m

**5.26 Vertiefung für Falleitung Notentwässerung, 140/200 mm**
Erstellung einer Fassadenvertiefung wie zuvor, jedoch
mit
Tiefe t = 140 mm,
Breite B = 200 mm,

inkl. zusätzlichem Tragriegel.
Ausführung im Bereich der Tragriegelebene mit d = 180
mm an Stb.-Außenwand

Ausführung ab ca. +0,130 m ü. OK FFB bis OK Dachaufbau
an Eckpunkt Achse 12/F.

Siehe Details:
MIA_D_172.V Aussparung Fallrohr Vertikalschnitt
MIA_D_173.V Aussparung Fallrohr Horizontalschnitt
Menge: 10,500 m

**5.27 Mehraufwand UK Fassadenschalung im Bereich der Regenfallrohre**
Zulage für Mehraufwand bei der Erstellung der
Unterkonstruktion für die Fassadenschalung,

inkl. Aussparung in Trag- & Konterlattung,
inkl. zusätzlicher Unterkonstruktion mit 10 - 15 mm
starken Leisten, mit geeigneter schwarzer Holzlasur.

Ausführung bei Fassade vor Regenfallrohren.
Abrechnung nach Fallrohrlänge.

Siehe Details:
MIA_D_172.V Aussparung Fallrohr Vertikalschnitt
MIA_D_173.V Aussparung Fallrohr Horizontalschnitt
Menge: 65,000 m

**5.28 Mehraufwand Nische für Verzug schräger Regenfallrohre**
Mehraufwand für die Erstellung einer geeigneten
Aussparung für den geneigten Verzug von Regenfallrohren
im Bereich der Attikakonstruktion.

Ausführung bei

Notentwässerungs-Fallrohr Achse D / Achse 13-14,
horizontaler Verzug der Leitung um 12 cm

sowie Achse F / Achse 11 - 12, horizontaler Verzug der
Leitung um 65 cm.

Inkl. allen benötigten Ausschnitten in der Ebene der
Fassadendämmplatte,
inkl. Montage einer Unterkonstruktion für die
bauseitige Befestigung der Fallrohe mit einer
geeigneten, Holzfaserplatte d = 15 mm,
inkl. durchgehende Ausführung der Fassadenbahn in die
Nische
Menge: 2,000 St

**5.29 Hinterlüftete Holzschalung, 60/ 60 mm & 25/ 80 mm, Weißtanne farblos hydrophobiert, Fugenbreite 8 mm**
Hinterlüftete Holzverschalung liefern und montieren.

Holzverschalung:
aus Lattungen in zwei verschiedene Formate abwechselnd

Lattung Format 60 / 60 mm
Weißtanne, keilgezinkt, astfrei, sägerau
farblos hydrophobiert
natureplus zertifiziert

Lattung Format 25 / 80 mm
Weißtanne, keilgezinkt, astfrei, sägerau,
farblos hydrophobiert
natureplus zertifiziert

offen Fuge von ca. 8 mm

Ausführung & Höhen:
Höhe Latten Ebene 1 und 2: ca. 3,5 m
Höhe Latten Ebene 4 bis Dachrand: ca. 4,25 m
Höhe Latten Traufseiten im Bereich Attika: ca. 1,05m

Unterseite Lattung ist mit einer Schräge von mind. 5°
nach innen auszuführen.

Unterkonstruktion:
inkl. Holzunterkonstruktion für Hinterlüftungsebene mit
insg. 60 mm,
bestehend aus:

Lattung 30/60 mm
Konterlattung 30/60 mm
Abstände nach Erfordernis zur Einhaltung der im
folgenden genannten Funktionen.

Die Unterkonstruktion muss u. a. folgende Funktionen
erfüllen:
- Einwirkende Windlasten auf die Gebäudetragstruktur
übertragen
- Bekleidung und Tragstruktur dauerhaft verbinden
- Eigenlasten der Fassadenbekleidung auf die
darunterliegende Tragstruktur übertragen
- Verankerungsgrund für die Befestigunsmittel der
Bekleidung sicherstellen
- Luftzirkulation auf ganze Fassadenhöhe gewährleisten

einschließlich schwarzer Anstrich gesamter
Unterkonstruktion, Befestigung auf vor beschriebener
Tragriegelkonstruktion/Ständerkonstruktion mit
Steinwolle-Fassadendämmplatte und Fassadenbahn.

Die horizontale Lattung ist grundsätzlich mit einer
durchlaufenden Schräge von mind. 5° nach innen
auszuführen.

Befestigungsmittel:
inkl. aller Befestigungsmittel, nichtrostende
Verschraubungen in Edelstahl.

Einschraubtiefe mind. 25 mm

Schrauben mit Teilgewinde, Bohrspritze und Reibkopf.
Schraubenköpfe bündig mit Schalungsoberfläche Senkkopf
bestehend aus Kreuzschlitz- oder Torxantrieb.

Ausschnitte:
Einschnitte und sichtbare Ausklinkungen in der
Verschalung sind nicht zulässig, die Werkstattplanung
ist entsprechend auszulegen.

Eckausbildungen nach Vorgaben Architekt, s.
Werkplanung.

Ausschnitte für Fenster hinter Fassade in eigener
Position als Zulage.

Die Fassadeneinteilung ist mit der Werkstattplanung zu
überprüfen bzw. zu erstellen und ist durch den
Architekten freizugeben.

<Grafik>

Fabrikat:
Ligna Protect
farblose Hydrophobierung: Ligna Patina Weißtanne
oder gleichwertig

Einschließlich Lieferung von Handmustern zur
Hydrophobierung und Oberfläche der Fassade.

Die verwendeten Hölzer müssen folgende Anforderungen
erfüllen:
- Festigkeitsklasse II (C24)
- Holzfeuchte beim Einbau max. 20 %

Vorgaben des Brandschutzkonzepts sind zu beachten!

Fabrikat und Typ: '....................................
...........................'
Menge: 730,000 m2

**5.30 Zulage für Fenster hinter Holzverschalung**
Zulage zu vorbeschriebener hinterlüfteter Holzfasssade
für Mehraufwand Ausführung Fassade bei:

4x Brandschutzfenster Treppenhaus: B/ H= 1,20/ 1,20 m

Keine durchlaufende Lattung/Konterlattung.
Im Bereich der Fenster sind lediglich die Lattungen
Format 60/60 mm durchzuführen.

Ausführung bei Fenstern:
F3.03.1
F3.02.1
F4.03.1
F4.02.1

Siehe Detail:
MIA_D_264.V Brandschutz-Fenster Treppenräume
Menge: 6,000 m2

**5.31 Revisionstüre Fassade Blitzschutz-Trennstelle, B/ H = 14/ 65cm**
Zulage zu allen vorbeschriebenen Holzfassaden
für Erstellung Revisionsöffnung,

Trennung Unterseite Latte Holzfassade,
Breite = ca. 200 mm
Öffnungshöhe : 65 cm

als Revision für Blitzschutz-Trennstelle.

inkl. 2x schwarz beschichteten Stahl-Türbändern,
für Außenbereich geeignet,
inkl. Briefkastenschloß mit Profilzylinder (schwarz)
und insgesamt 4 Schlüsseln, sperrbar für alle
Revisionszugänge.
Menge: 4,000 Stk

**5.32 Unterkonstruktion Sonnenschutz und Blechfassade, KVH 120 x 60 mm**
Montageuntergrund für bauseitigen Sonnenschutz und
Blechfassade liefern und montieren

KVH b x h = 120 x 60 mm

Einzellängen bis ca. 2, 9 m

auf Tragkonstruktion (Fenstersturz) montieren

Schwarz beschichtet wie gesamte Unterkonstruktion
Fassade,

Ausführung bei folgenden Fenstern:

F.E4.15.1
F.E4.14.1
F.E4.7.1

Siehe Details:
MIA_D_255.V Fenster MZR E2
MIA_D_256.V Fenster Flur Süd E3
MIA_D_257.V Fenster Flur Süd E4
Menge: 9,000 m

**5.33 Leibungsverkleidung, Weißtanne, 20 mm, Breite 140 mm**
Leibungsverkleidung liefern und montieren

Ausführung als dreiseitige Leibungsverkleidung bei
Fensternhinter Fassade

Bestehend aus:
VH, Weißtanne, hydrophobiert natur
als Glattkant-Profile, gehobelt.
Stärke 20 mm
Breite: 140 mm

Die Leibungsverkleidung wird hinter der Fassadenlatten
unsichtbar gebildet.

inkl. erforderlicher Unterkonstruktion
z.B. als L-Winkellaschen auf Konterlattung montieren.

Ausführung bei Fenstern:
F3.03.1
F3.02.1
F4.03.1
F4.02.1

Siehe Detail:
MIA_D_264.V Brandschutz-Fenster Treppenräume
Menge: 15,000 m

**5.34 Ausschnitte für Notentwässerung Speier, bis 20 x 10 cm**
Erstellung von rechteckigen Ausschnitten in
vorbeschriebener Holzverschalung, für bauseits
eingebauten Notspeier, inkl. Aussparung in
Fassadendämmplatte d = 60 mm und d = 100 mm.
Menge: 7,000 St

**5.35 Insektenschutzgitter b = 30 mm, Schwarz**
Liefern und Montieren von Insektenschutzgitter b = 30
mm in Hinterlüftungsebene und offenen Fugen am Übergang
von Betonsockel zur Holzfassade sowie im Bereich der
Attika,

Montage Rückseitig an Fassade, nicht sichtbar.
Menge: 250,000 m

**5.36 Briefkasten/ Klingelanlage, 80/ 33/ 12 cm**
Erstellung einer Nische in der Dämmebene mit Ausbildung
Kasten für Briefkasten und Klingelanlage

Kasten ca. b x h x t= 33 x 80 x 12 cm aus 3S-Platten,
Lärche, 18 mm, vorne offen,
vertikale Unterteilung des Kastens ca. 50 cm ü. UK

zwischen zwei zusätzlichen horizontalen Tragriegeln
montieren, Vorderkante bündig mit Ebene Fassadenbahn
montieren

Inkl. aller zusätzlich notwendigen Traggriegel mit
Montagemittel und Führung der Fassadenbahnen in die
Vertiefung hinter dem Kasten.

Siehe Detail:
MIA_D_174.V Briefkasten und Klingelanlage
Menge: 1,000 St

### Titel 6 Sonstiges

**6.1 Luftdichtigkeitsprüfung ausführen**
Ausführen und schriftliches Protokollieren einer
Luftdichtigkeitsprüfung nach Abschluss der
Gebäudehülle.

Der Grenzwert des maximal zulässigen Luftwechsels darf
im Unter- und Überdruckverfahren bei 50 Pascal
Druckdifferenz nicht größer als das 0,6-fache des
beheizten Gebäudevolumens pro Stunde betragen (n50 <
0,6 1/h).

Die Luftdichtigkeitsprüfung wird nur für das
Hauptgebäude ausgeführt.
Menge: 1,000 psch

**6.2 Wetterschutz Dachfläche**
Folien zum Wetterschutz liefern und auf Dachfläche
verlegen,
Fugen sind wasserfest zu verkleben,
inkl. windsichere Befestigung am Dachrand.

Es ist eine abschnittsweise Verlegung gemäß
Baufortschritt
erforderlich. Der Rückbau und die Entsorgung erfolgt
durch den
Auftragnehmer der Spenglerarbeiten.
Menge: 600,000 m2

*Hinweis: 1. Hinweistext zu Normalposition 6.3*
Vom Unternehmer zu gewährleisten: zuverlässiger Schutz
vor Witterungseinflüssen (inkl. Starkwind und
Schlagregen), Verschmutzung und mechanischer
Beschädigung sämtlicher Konstruktionsteile und der
gesamten Konstruktion zu jedem Zeitpunkt bei Lagerung,
Transport und Montage bis zur Abnahme des Werkes durch
die Bauleitung (mit Montage fortschreitender,
zuverlässiger Witterungsschutz). Dies gilt insbesondere
für im Endzustand sichtbare Holzoberflächen.
Witterungsschutz während der Bauphase muss in
Werkstattplanung einfließen und ist vor Ausführung mit
der Bauleitung abzustimmen.

Sofern am Wochenende nicht gearbeitet wird, muss stehts
ein sturmsicherer
Witterungsschutz aufgebracht werden. Der
Witterungsschutz für die gesamte
Holzbaufläche muss im Bedarfsfall innerhalb kürzester
Zeit hergestellt werden können.

**6.3 Witterungsschutz Wandflächen & Fensteröffnungen**
Folien zum Wetterschutz liefern und vor Außenwänden
ausführen sowie Fensteröffnungen schließen.

Fugen sind wasserfest zu verkleben, inkl. windsichere
Befestigung an Ober- und Unterkante Außenwände bzw.
Außenseite der Stützen.

Der funktionssichere Zustand ist zu gewährleisten.
Befestigungen dürfen nicht auf Sichtoberflächen
ausgeführt werden.

Es ist eine abschnittsweise Verlegung gemäß
Baufortschritt erforderlich. Rückbau und Entsorgung
durch den AN Fassadenarbeiten.

Ausführung auf Anordnung Bauleitung.
Menge: 200,000 m2

**6.4 Schutz von Sichtflächen (Stützen)**
Dreiseitiger Schutz von Sichtflächen an Holz-Stützen
mit Hartfaserplatten und luftiger Folie.
Befestigung ausschließlich auf nicht-Sichtflächen und
spurenlos entfernbar, die Verwendung von Schrauben auf
späteren Sichtflächen ist ausgeschlossen.

Ausführung, Rückbau und Entsorgung nach Angabe und
Aufforderung Bauleitung.
Menge: 8,000 St

### Titel 7 Stundenlohnarbeiten

#### Untertitel 7.1 Löhne

*Hinweis: 2. Hinweistext zu Untertitel 7.1*
Stundenlohnarbeiten durch Arbeitskräfte auf Anordnung
des AG ausführen. Der Verrechnungssatz für die
jeweilige Arbeitskraft umfasst sämtliche Aufwendungen
wie Lohn- und Gehaltskosten, Lohn- und
Gehaltsnebenkosten, Zuschläge, lohngebundene und
lohnabhängige Kosten, sonstige Sozialkosten,
Gemeinkosten, Wagnis und Gewinn. Erschwerniszuschläge
sowie Zuschläge für Überstunden, Nacht-, Sonntags- und
Feiertagsarbeit werden gesondert vergütet.

Hinweis:
Die Leistung ist nur für den Umfang des jeweiligen
Loses anzubieten

**7.1.1 Stundenlohnarbeiten Vorarbeiter/-in**
Menge: 20,000 h

**7.1.2 Stundenlohnarbeiten Baufacharbeiter/-in**
Menge: 40,000 h

**7.1.3 Stundenlohnarbeiten Bauhelfer/-in**
Menge: 20,000 h

#### Untertitel 7.2 sonstige Regiearbeiten

**7.2.1 Kombi (VW-Bus) mit Fahrer**
Verrechnungssatz für Kombi (VW-Bus Größe),
inkl. Arbeitsstunden Fahrer
Menge: 10,000 h

**7.2.2 Hochbaukran mit Bedienung**
Verrechnungssatz für Hochbau- oder Autokran
inkl. Arbeitsstunden Kranführung
Menge: 10,000 h
